# Revestimento interior directo de placas de gesso laminado com isolamento incorporado. Sistema "KNAUF"

- Propriedade do ficheiro: CYPE Ingenieros S.A.
- Formato: FIEBDC-3/2016
- Programa: Gerador de preços para construção civil. CYPE Ingenieros, S.A.
- Data: 28/03/2024
- Moeda: EUR
- Custos indirectos: 3 %
- IVA: 23 %

## R Revestimentos

### RR Paredes (placas e painéis)

#### RRY De placas de gesso laminado

**RRY012** m² Revestimento interior directo de placas de gesso laminado com isolamento incorporado. Sistema "KNAUF".
Revestimento interior directo, sistema W631.es "KNAUF", de 55 mm de espessura total, com nível de qualidade do acabamento Q2, formado por placa de gesso laminado tipo Polyplac (XPE) de 9,5+30 mm de espessura, assente directamente sobre o paramento vertical com massa de colagem Perlfix. Inclusive massa de juntas Jointfiller 24H "KNAUF", fita microperfurada de papel "KNAUF".
Critérios considerados na determinação do preço da unidade de obra: O preço inclui a resolução de encontros e pontos singulares.
Inclui: Marcação na laje inferior e na superior da linha de paramento acabado. Colocação sucessiva no paramento dos pontos de massa de colagem correspondentes a cada uma das placas. Corte das placas. Colocação sucessiva e independente de cada uma das placas através de nivelamento. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pik015d | kg | Massa de colagem Perlfix "KNAUF", de presa rápida (30 minutos), Euroclasse A1 de reacção ao fogo, segundo NP EN 13501-1, intervalo de temperatura de trabalho de 5 a 30°C, para aplicação manual, segundo EN 13963. (material) | 4 | 0.45 | 1.800 |
| mt12ppk012b | m² | Placa transformada Polyplac (XPE) 10+30 "KNAUF" formada por uma placa de gesso laminado 9,5x1200x2600, BA, EN 13950 que tem colada uma lâmina de poliestireno expandido de 15 kg/m³ de densidade. (material) | 1.05 | 17.7 | 18.585 |
| mt12pik010e | kg | Massa de juntas Jointfiller 24H "KNAUF", Euroclasse A2-s1, d0 de reacção ao fogo, segundo NP EN 13501-1, intervalo de temperatura de trabalho de 5 a 30°C, para aplicação manual com fita de juntas, segundo EN 13963. (material) | 0.505 | 0.93 | 0.470 |
| mt12pck010a | m | Fita microperfurada de papel "KNAUF" de 50 mm de largura, segundo EN 13963. (material) | 1.6 | 0.04 | 0.064 |
| mo053 | h | Oficial de 1ª montador de pré-fabricados interiores. (mão de obra) | 0.286 | 23.31 | 6.667 |
| mo100 | h | Ajudante de montador de pré-fabricados interiores. (mão de obra) | 0.286 | 22.13 | 6.329 |
| % | % | Custos directos complementares | 2 % | 33.915 | 0.678 |
|  |  | Custos directos |  |  | 34.593 |

Resíduos:
- colocação: mt12pik015d; factor de resíduo 0.03
- colocação: mt12ppk012b; factor de resíduo 0.0144322
- colocação: mt12pik010e; factor de resíduo 0.03
- colocação: mt12pck010a Fita microperfurada de papel "KNAUF" de 50 mm de largura, segundo EN 13963; factor de resíduo 0.0440299

## Recursos

**mt12pik015d** kg Massa de colagem Perlfix "KNAUF"
Dados técnicos: Custo energético 5.138 MJ; Emissão de CO2 0.246 kg; Código LER 17 08 02; Massa do elemento 1 kg; Volume 0.001 m3
Resíduos:
- embalagem: re170203 Plástico. (componente de resíduo); rendimento 0.02 kg; Código LER 17 02 03; Massa do elemento 1 kg; Volume 0.001667 m3

**mt12ppk012b** m² Placa transformada Polyplac (XPE) 10+30 "KNAUF" formada por uma placa de gesso laminado 9,5x1200x2600
Dados técnicos: Custo energético 198.973 MJ; Emissão de CO2 6.863 kg; Código LER 17 08 02; Massa do elemento 7.8505 kg; Volume 0.00785 m3
Resíduos:
- embalagem: re170203 Plástico; rendimento 0.007 kg

**mt12pik010e** kg Massa de juntas Jointfiller 24H "KNAUF"
Dados técnicos: Custo energético 12.798 MJ; Emissão de CO2 0.436 kg; Código LER 17 08 02; Massa do elemento 1 kg; Volume 0.001 m3
Resíduos:
- embalagem: re170203 Plástico; rendimento 0.02 kg

**mt12pck010a** m Fita microperfurada de papel "KNAUF" de 50 mm de largura, segundo EN 13963
Dados técnicos: Custo energético 0.004 MJ; Emissão de CO2 0.006 kg; Código LER 20 01 01; Massa do elemento 0.0067 kg; Volume 0.000009 m3
