# Pavimento contínuo interior decorativo de marmorite "in situ", com argamassa à base de resina epóxi

- Propriedade do ficheiro: CYPE Ingenieros S.A.
- Formato: FIEBDC-3/2016
- Programa: Gerador de preços para construção civil. CYPE Ingenieros, S.A.
- Data: 28/03/2024
- Moeda: EUR
- Custos indirectos: 3 %
- IVA: 23 %

## R Revestimentos

### RS Pavimentos

#### RSC De marmorite

**RSC100** m² Pavimento contínuo interior decorativo de marmorite "in situ", com argamassa à base de resina epóxi.
Pavimento contínuo interior decorativo de marmorite "in situ", de 8 mm de espessura, resistência ao deslizamento entre 35 e 45, realizado sobre superfície suporte de argamassa de cimento ou de betão. PRIMÁRIO: primário epóxi de dois componentes, sem dissolventes, aplicado com rolo, 0,5 kg/m². CAMADA DE ARGAMASSA: argamassa epóxi de dois componentes, à base de resinas epóxi, cargas minerais e inerte de mármore, de granulometria compreendida entre 3 e 8 mm, aplicada com palustra, 31,75 kg/m². CAMADA DE VEDAÇÃO: vedante, à base de polímeros elastoméricos, transparente, aplicado com abrilhantadora, 0,15 l/m².
Critérios considerados na determinação do preço da unidade de obra: O preço não inclui a superfície suporte nem a execução das juntas.
Inclui: Implantação e marcação de níveis. Aplicação da camada de primário. Preparação da argamassa. Derramamento e espalhamento da camada de argamassa. Desbastamento ou rebaixamento. Planificação ou polido basto. Correcção. Lavagem do pavimento. Aplicação da camada de vedante. Limpeza final da superfície acabada.
Critério de medição de projecto: Superfície medida em projecção horizontal, segundo documentação gráfica de Projecto.
Critério de medição de obra: Medir-se-á, em projecção horizontal, a superfície realmente executada segundo especificações de Projecto.

| Código | Un | Descrição | Rendimento | Preço | Importância |
|---|---|---|---|---|---|
| mt28mct010a | kg | Primário epóxi de dois componentes, sem dissolventes, para melhorar a aderência dos suportes de argamassa de cimento e de betão, para aplicar com rolo. (material) | 0.5 | 14.78 | 7.390 |
| mt28mct020a | kg | Argamassa epóxi de dois componentes, à base de resinas epóxi, cargas minerais e inerte de mármore, de granulometria compreendida entre 3 e 8 mm, para pavimentos contínuos de marmorite "in situ", para aplicar com palustra. (material) | 31.75 | 3.74 | 118.745 |
| mt28mct040a | l | Vedante, à base de polímeros elastoméricos, transparente, com resistência ao deslizamento entre 35 e 45 segundo ENV 12633, para pavimentos contínuos de marmorite "in situ", para aplicar com abrilhantadora. (material) | 0.15 | 38.7 | 5.805 |
| mq08war151 | h | Polidora de alta velocidade para pavimentos de marmorite "in situ", composta por pratos giratórios aos que se acoplam uma série de mós abrasivas diamantadas. (equipamento) | 0.4 | 4.15 | 1.660 |
| mq08war156 | h | Polidora de alta velocidade para pavimentos de marmorite "in situ", com prato de esponja sintética. (equipamento) | 0.3 | 7.5 | 2.250 |
| mo020 | h | Oficial de 1ª construção. (mão de obra) | 0.7 | 22.68 | 15.876 |
| mo113 | h | Operário não qualificado construção. (mão de obra) | 0.4 | 21.45 | 8.580 |
| mo037 | h | Oficial de 1ª polidor de pavimentos. (mão de obra) | 0.4 | 22.68 | 9.072 |
| mo075 | h | Ajudante de polidor de pavimentos. (mão de obra) | 0.3 | 22.13 | 6.639 |
| % | % | Custos directos complementares | 2 % | 176.017 | 3.520 |
|  |  | Custos directos |  |  | 179.537 |

Resíduos:
- colocação: mt28mct010a; factor de resíduo 0.03
- colocação: mt28mct020a; factor de resíduo 0.051245

## Recursos

**mt28mct010a** kg Primário epóxi de dois componentes
Dados técnicos: Custo energético 75.527 MJ; Emissão de CO2 2.872 kg; Código LER 17 09 04; Massa do elemento 1 kg; Volume 0.000667 m3
Resíduos:
- embalagem: re170203 Plástico. (componente de resíduo); rendimento 0.003 kg; Código LER 17 02 03; Massa do elemento 1 kg; Volume 0.001667 m3

**mt28mct020a** kg Argamassa epóxi de dois componentes
Dados técnicos: Custo energético 15.053 MJ; Emissão de CO2 0.575 kg; Código LER 17 09 04; Massa do elemento 1 kg; Volume 0.000667 m3
Resíduos:
- embalagem: re170203 Plástico; rendimento 0.003 kg
