# Pavimento laminado

- Propriedade do ficheiro: CYPE Ingenieros S.A.
- Formato: FIEBDC-3/2016
- Programa: Gerador de preços para construção civil. CYPE Ingenieros, S.A.
- Data: 28/03/2024
- Moeda: EUR
- Custos indirectos: 3 %
- IVA: 23 %

## R Revestimentos

### RS Pavimentos

#### RSL Laminados

**RSL010** m² Pavimento laminado.
Pavimento laminado, de réguas de 1200x190 mm, Classe 21: Doméstico moderado, resistência à abrasão AC1, formado por painel base de HDF laminado decorativo em pinho, acabamento com camada superficial de protecção plástica, ensamblado com adesivo com classe de durabilidade D3 nas juntas. Todo o conjunto colocado em sistema flutuante com encaixe macho-fêmea sobre lâmina de espuma de polietileno de alta densidade de 3 mm de espessura. Inclusive molduras cobre-juntas, cola e acessórios de montagem para o pavimento laminado.
Inclui: Colocação da base de polietileno. Colocação e recorte da primeira fiada numa esquina da divisão. Colocação e recorte das seguintes fiadas. Colagem das pranchas. Limpeza de restos de cola que possam transbordar pelas juntas. Colocação e recorte da última fiada. Corte das peças para uniões, esquinas e cantos. Fixação das peças sobre o paramento. Ocultação da fixação colocando pasta.
Critério de medição de projecto: Superfície útil, medida segundo documentação gráfica de Projecto. Não foi incrementada a medição por perdas, uma vez que na composição se considerou 5% a mais.
Critério de medição de obra: Medir-se-á a superfície realmente executada segundo especificações de Projecto.

| Código | Un | Descrição | Rendimento | Preço | Importância |
|---|---|---|---|---|---|
| mt16pnc020a | m² | Lâmina de espuma de polietileno de alta densidade de 3 mm de espessura; proporcionando uma redução do nível global de pressão sonora a sons de percussão de 16 dB. (material) | 1.1 | 0.52 | 0.572 |
| mt16aaa030 | m | Fita autocolante para vedação de juntas. (material) | 0.44 | 0.3 | 0.132 |
| mt18lpg010ag | m² | Pavimento laminado, colocação com cola, Classe 21: Doméstico moderado, resistência à abrasão AC1, espessura 7 mm e dimensões 1200x190 mm, formado por: painel base de HDF, laminado decorativo de pinho de 0,2 mm e com camada superficial de protecção plástica. Segundo NP EN 13329 e NP EN 14041. (material) | 1.05 | 10.39 | 10.910 |
| mt18mva070 | l | Adesivo, com classe de durabilidade D3 segundo NP EN 204. (material) | 0.05 | 3.59 | 0.180 |
| mo028 | h | Oficial de 1ª instalador de pavimentos laminados. (mão de obra) | 0.1 | 22.68 | 2.268 |
| mo066 | h | Ajudante de instalador de pavimentos laminados. (mão de obra) | 0.08 | 22.13 | 1.770 |
| % | % | Custos directos complementares | 2 % | 15.832 | 0.317 |
|  |  | Custos directos |  |  | 16.149 |

Resíduos:
- colocação: mt16pnc020a; factor de resíduo 0.06
- colocação: mt16aaa030 Fita autocolante para vedação de juntas; factor de resíduo 0.07
- colocação: mt18lpg010ag; factor de resíduo 0.014
- colocação: mt18mva070 Adesivo, com classe de durabilidade D3 segundo NP EN 204; factor de resíduo 0.06

## Recursos

**mt16pnc020a** m² Lâmina de espuma de polietileno de alta densidade de 3 mm de espessura; proporcionando uma redução do nível global de
Dados técnicos: Custo energético 10.548 MJ; Emissão de CO2 0.407 kg; Código LER 17 06 04; Massa do elemento 0.06 kg; Volume 0.0001 m3
Resíduos:
- embalagem: re170203 Plástico. (componente de resíduo); rendimento 0.024 kg; Código LER 17 02 03; Massa do elemento 1 kg; Volume 0.001667 m3

**mt16aaa030** m Fita autocolante para vedação de juntas
Dados técnicos: Custo energético 0.339 MJ; Emissão de CO2 0.017 kg; Código LER 17 06 04; Massa do elemento 0.0025 kg; Volume 0.000004 m3
Resíduos:
- embalagem: re170203 Plástico; rendimento 0.001 kg

**mt18lpg010ag** m² Pavimento laminado
Dados técnicos: Custo energético 953.786 MJ; Emissão de CO2 -12.876 kg; Código LER 17 02 01; Massa do elemento 7 kg; Volume 0.006364 m3
Resíduos:
- embalagem: re170203 Plástico; rendimento 0.03 kg

**mt18mva070** l Adesivo, com classe de durabilidade D3 segundo NP EN 204
Dados técnicos: Custo energético 0.413 MJ; Emissão de CO2 0.021 kg; Código LER 17 09 04; Massa do elemento 1.2 kg; Volume 0.0008 m3
Resíduos:
- embalagem: re150104 Embalagens de metal. (componente de resíduo); rendimento 0.042 kg; Código LER 15 01 04; Massa do elemento 1 kg; Volume 0.001667 m3
