# Perfil para remate lateral de pavimento deck de madeira para exterior

- Propriedade do ficheiro: CYPE Ingenieros S.A.
- Formato: FIEBDC-3/2016
- Programa: Gerador de preços para construção civil. CYPE Ingenieros, S.A.
- Data: 10/06/2024
- Moeda: EUR
- Custos indirectos: 3 %
- IVA: 23 %

## R Revestimentos

### RS Pavimentos

#### RSM De madeira

**RSM023** m Perfil para remate lateral de pavimento deck de madeira para exterior.
Perfil de madeira maciça, de curupay, de até 100 mm de altura e 24 mm de espessura, escovado, para aplicação de um tratamento protector e decorativo em obra, com acessórios de montagem, para remate lateral de pavimento deck de madeira para exterior.
Critérios considerados na determinação do preço da unidade de obra: O preço não inclui a camada de acabamento.
Inclui: Marcação e corte da parte sobrante do perfil de remate lateral. Fixação do perfil de remate lateral às ripas.
Critério de medição de projecto: Comprimento medido segundo documentação gráfica de Projecto. Não foi incrementada a medição por perdas, uma vez que na composição se considerou 5% a mais.
Critério de medição de obra: Medir-se-á o comprimento realmente executado segundo especificações de Projecto.

| Código | Un | Descrição | Rendimento | Preço | Importância |
|---|---|---|---|---|---|
| mt18mta031g | m | Perfil de madeira maciça, de curupay, de até 100 mm de altura e 24 mm de espessura, escovado, para aplicação de um tratamento protector e decorativo em obra, com acessórios de montagem; para remate lateral de pavimento deck de madeira para exterior. (material) | 1.05 | 9.75 | 10.238 |
| mo025 | h | Oficial de 1ª instalador de pavimentos de madeira. (mão de obra) | 0.1 | 22.68 | 2.268 |
| mo063 | h | Ajudante de instalador de pavimentos de madeira. (mão de obra) | 0.1 | 22.13 | 2.213 |
| % | % | Custos directos complementares | 2 % | 14.719 | 0.294 |
|  |  | Custos directos |  |  | 15.013 |

Resíduos:
- colocação: mt18mta031g; factor de resíduo 0.00836571

## Recursos

**mt18mta031g** m Perfil de madeira maciça
Dados técnicos: Custo energético 333.080 MJ; Emissão de CO2 -4.544 kg; Código LER 17 02 01; Massa do elemento 2.45 kg; Volume 0.002227 m3
Resíduos:
- embalagem: re170203 Plástico. (componente de resíduo); rendimento 0.003 kg; Código LER 17 02 03; Massa do elemento 1 kg; Volume 0.001667 m3
