# Vedação de junta em pavimento contínuo de betão, com perfil pré-moldado

- Propriedade do ficheiro: CYPE Ingenieros S.A.
- Formato: FIEBDC-3/2016
- Programa: Gerador de preços para construção civil. CYPE Ingenieros, S.A.
- Data: 28/03/2024
- Moeda: EUR
- Custos indirectos: 3 %
- IVA: 23 %

## R Revestimentos

### RS Pavimentos

#### RSN Juntas em pavimentos contínuos de betão

**RSN131** m Vedação de junta em pavimento contínuo de betão, com perfil pré-moldado.
Vedação de junta intermédia de entre 8 e 17 mm de largura e 40 mm de profundidade, em pavimento contínuo de betão, com perfil pré-moldado composto por dois perfis de aço inoxidável AISI 304, entre os que se coloca um perfil de neopreno compressível até 50%.
Inclui: Limpeza e preparação do interior da junta. Corte e colocação do perfil.
Critério de medição de projecto: Comprimento medido segundo documentação gráfica de Projecto.
Critério de medição de obra: Medir-se-á o comprimento realmente executado segundo especificações de Projecto.

| Código | Un | Descrição | Rendimento | Preço | Importância |
|---|---|---|---|---|---|
| mt18wwe040a | Ud | Perfil pré-moldado para vedação de juntas intermédias de entre 8 e 17 mm de largura e 40 mm de profundidade, em pavimentos contínuos de betão, composto por dois perfis de aço inoxidável AISI 304, entre os que se coloca um perfil de neopreno compressível até 50%. (material) | 1.05 | 2.4 | 2.520 |
| mo020 | h | Oficial de 1ª construção. (mão de obra) | 0.1 | 22.68 | 2.268 |
| % | % | Custos directos complementares | 2 % | 4.788 | 0.096 |
|  |  | Custos directos |  |  | 4.884 |
