# Rodapé de ladrilho hidráulico. Colocação em camada fina

- Propriedade do ficheiro: CYPE Ingenieros S.A.
- Formato: FIEBDC-3/2016
- Programa: Gerador de preços para construção civil. CYPE Ingenieros, S.A.
- Data: 28/03/2024
- Moeda: EUR
- Custos indirectos: 3 %
- IVA: 23 %

## R Revestimentos

### RS Pavimentos

#### RSU De ladrilhos hidráulicos

**RSU030** m Rodapé de ladrilho hidráulico. Colocação em camada fina.
Rodapé de ladrilho hidráulico, com peças de 20x7 cm, uma cor, cor a escolher, gama básica. COLOCAÇÃO: em camada fina e através de colagem dupla com cimento cola de presa normal, C1 sem nenhuma característica adicional. ENCHIMENTO DE JUNTAS: com argamassa de juntas cimentosa tipo L, cor branco, para juntas de até 3 mm.
Inclui: Marcação da disposição das peças. Corte das peças e formação de encaixes em esquinas e cantos. Colocação do rodapé. Enchimento das juntas. Limpeza do rodapé.
Critério de medição de projecto: Comprimento medido segundo documentação gráfica de Projecto, sem incluir vãos de portas. Não foi incrementada a medição por perdas, uma vez que na composição se considerou 5% a mais.
Critério de medição de obra: Medir-se-á o comprimento realmente executado segundo especificações de Projecto.

| Código | Un | Descrição | Rendimento | Preço | Importância |
|---|---|---|---|---|---|
| mt18bhi025a | m | Rodapé de ladrilho hidráulico, com peças de 20x7 cm, uma cor, cor a escolher, gama básica. (material) | 1.05 | 14.36 | 15.078 |
| mt09mcr021g | kg | Cimento cola de presa normal, C1, segundo NP EN 12004, cor cinzento. (material) | 0.015 | 0.35 | 0.005 |
| mt09mcp020bE | kg | Argamassa de juntas cimentosa, tipo L, cor branca, para juntas de até 3 mm, à base de cimento branco de alta resistência e aditivos especiais, para enchimento de juntas de peças cerâmicas com um grau de absorção médio-alto. (material) | 0.09 | 1.62 | 0.146 |
| mo023 | h | Oficial de 1ª ladrilhador. (mão de obra) | 0.192 | 22.68 | 4.355 |
| % | % | Custos directos complementares | 2 % | 19.584 | 0.392 |
|  |  | Custos directos |  |  | 19.976 |

Resíduos:
- colocação: mt18bhi025a Rodapé de ladrilho hidráulico, com peças de 20x7 cm, uma cor, cor a escolher, gama básica; factor de resíduo 0.0084
- colocação: mt09mcr021g Cimento cola de presa normal, C1, segundo NP EN 12004, cor cinzento; factor de resíduo 0.07
- colocação: mt09mcp020bE; factor de resíduo 0.07

## Recursos

**mt18bhi025a** m Rodapé de ladrilho hidráulico, com peças de 20x7 cm, uma cor, cor a escolher, gama básica
Dados técnicos: Custo energético 3.704 MJ; Emissão de CO2 4.466 kg; Código LER 17 01 01; Massa do elemento 29.7 kg; Volume 0.0198 m3
Resíduos:
- embalagem: re170201 Madeira. (componente de resíduo); rendimento 0.015 kg; Código LER 17 02 01; Massa do elemento 1 kg; Volume 0.000909 m3
- embalagem: re170203 Plástico. (componente de resíduo); rendimento 0.008 kg; Código LER 17 02 03; Massa do elemento 1 kg; Volume 0.001667 m3

**mt09mcr021g** kg Cimento cola de presa normal, C1, segundo NP EN 12004, cor cinzento
Dados técnicos: Custo energético 3.871 MJ; Emissão de CO2 0.344 kg; Código LER 17 09 04; Massa do elemento 1 kg; Volume 0.000667 m3
Resíduos:
- embalagem: re170203 Plástico; rendimento 0.003 kg

**mt09mcp020bE** kg Argamassa de juntas cimentosa
Dados técnicos: Custo energético 7.725 MJ; Emissão de CO2 0.576 kg; Código LER 17 09 04; Massa do elemento 1 kg; Volume 0.000667 m3
Resíduos:
- embalagem: re150101 Embalagens de papel e cartão. (componente de resíduo); rendimento 0.02 kg; Código LER 15 01 01; Massa do elemento 1 kg; Volume 0.001333 m3
- embalagem: re170201 Madeira; rendimento 0.005 kg
- embalagem: re170203 Plástico; rendimento 0.008 kg
