# Remate para tecto falso contínuo de placas de escaiola

- Propriedade do ficheiro: CYPE Ingenieros S.A.
- Formato: FIEBDC-3/2016
- Programa: Gerador de preços para construção civil. CYPE Ingenieros, S.A.
- Data: 28/03/2024
- Moeda: EUR
- Custos indirectos: 3 %
- IVA: 23 %

## R Revestimentos

### RT Tectos falsos em interiores

#### RTA Contínuos, de placas de escaiola

**RTA020** m Remate para tecto falso contínuo de placas de escaiola.
Formação de remate vertical em mudança de nível de tecto falso contínuo, através de placas de escaiola com nervuras e acabamento liso assentes com pasta de escaiola, para fechar um espaço de 20 cm de altura.
Inclui: Marcação do traçado do remate nos paramentos. Disposição e corte das peças. Humidificação da base de fixação. Aplicação da massa de colagem. Colocação e enchimento das juntas das peças. Correcção de falhas de encontros entre peças, esquinas e cantos.
Critério de medição de projecto: Comprimento medido segundo documentação gráfica de Projecto.
Critério de medição de obra: Medir-se-á o comprimento realmente executado segundo especificações de Projecto.

| Código | Un | Descrição | Rendimento | Preço | Importância |
|---|---|---|---|---|---|
| mt09pes010 | m³ | Pasta de escaiola, segundo EN 13279-1. (material) | 0.004 | 173.6 | 0.694 |
| mt12fpe010b | m² | Placa de escaiola com nervuras, de 100x60 cm e de 8 mm de espessura (20 mm de espessura total, incluindo as nervuras), com canto recto e acabamento liso, sem revestir, para tectos falsos. (material) | 0.22 | 3.11 | 0.684 |
| mo035 | h | Oficial de 1ª escaiolador. (mão de obra) | 0.35 | 22.68 | 7.938 |
| mo117 | h | Operário escaiolador. (mão de obra) | 0.35 | 21.45 | 7.508 |
| % | % | Custos directos complementares | 2 % | 16.824 | 0.336 |
|  |  | Custos directos |  |  | 17.160 |

Resíduos:
- colocação: mt09pes010 Pasta de escaiola, segundo EN 13279-1; factor de resíduo 0.0053
- colocação: mt12fpe010b; factor de resíduo 0.021

## Recursos

**mt09pes010** m³ Pasta de escaiola, segundo EN 13279-1
Dados técnicos: Custo energético 2846.250 MJ; Emissão de CO2 107.250 kg; Código LER 17 08 02; Massa do elemento 825 kg; Volume 0.825 m3

**mt12fpe010b** m² Placa de escaiola com nervuras
Dados técnicos: Custo energético 22.696 MJ; Emissão de CO2 1.009 kg; Código LER 17 08 02; Massa do elemento 6.6 kg; Volume 0.0066 m3
Resíduos:
- embalagem: re170203 Plástico. (componente de resíduo); rendimento 0.004 kg; Código LER 17 02 03; Massa do elemento 1 kg; Volume 0.001667 m3
