# Chaminé de escaiola

- Propriedade do ficheiro: CYPE Ingenieros S.A.
- Formato: FIEBDC-3/2016
- Programa: Gerador de preços para construção civil. CYPE Ingenieros, S.A.
- Data: 23/05/2024
- Moeda: EUR
- Custos indirectos: 3 %
- IVA: 23 %

## R Revestimentos

### RT Tectos falsos em interiores

#### RTP Pré-fabricados de escaiola

**RTP330** Ud Chaminé de escaiola.
Chaminé de escaiola, de 117x156x21,2 cm, formada por aro e prateleira na sua parte superior, fixada com cola para escaiola. Inclusive acessórios de fixação.
Inclui: Implantação da peça. Humidificação da base de fixação. Espalhamento da cola. Colocação e enchimento das juntas da peça.
Critério de medição de projecto: Número de unidades previstas, segundo documentação gráfica de Projecto.
Critério de medição de obra: Medir-se-á o número de unidades realmente colocadas segundo especificações de Projecto.

| Código | Un | Descrição | Rendimento | Preço | Importância |
|---|---|---|---|---|---|
| mt12rea300a | Ud | Chaminé de escaiola, de 117x156x21,2 cm, formada por aro e prateleira na sua parte superior. (material) | 1.05 | 385.53 | 404.807 |
| mt09eyc030 | kg | Cola para escaiola. (material) | 0.73 | 0.35 | 0.256 |
| mo035 | h | Oficial de 1ª escaiolador. (mão de obra) | 0.22 | 22.68 | 4.990 |
| % | % | Custos directos complementares | 2 % | 410.053 | 8.201 |
|  |  | Custos directos |  |  | 418.254 |
