# Base de chuveiro de porcelana sanitária "ROCA"

- Propriedade do ficheiro: CYPE Ingenieros S.A.
- Formato: FIEBDC-3/2016
- Programa: Gerador de preços para construção civil. CYPE Ingenieros, S.A.
- Data: 28/03/2024
- Moeda: EUR
- Custos indirectos: 3 %
- IVA: 23 %

## S Equipamentos fixos e sinalização

### SA Aparelhos sanitários

#### SAD Bases de chuveiro

**SAD020** Ud Base de chuveiro de porcelana sanitária "ROCA".
Base de chuveiro rectangular extraplano, de porcelana sanitária, modelo Malta "ROCA", cor Blanco, de 1200x800x65 mm, com fundo anti-deslizante, equipada com torneira monocomando mural para chuveiro, com cartucho cerâmico, acabamento cromado, modelo Thesis. Inclusive silicone para enchimento de juntas.
Inclui: Marcação. Colocação e fixação do aparelho. Montagem do elemento de drenagem. Ligação à rede de drenagem. Montagem da torneira. Ligação às redes de água fria e quente. Verificação do seu correcto funcionamento. Vedação de juntas.
Critério de medição de projecto: Número de unidades previstas, segundo documentação gráfica de Projecto.
Critério de medição de obra: Medir-se-á o número de unidades realmente colocadas segundo especificações de Projecto.

| Código | Un | Descrição | Rendimento | Preço | Importância |
|---|---|---|---|---|---|
| mt30par003ba | Ud | Base de chuveiro rectangular extraplano, de porcelana sanitária, modelo Malta "ROCA", cor Blanco, de 1200x800x65 mm, com fundo anti-deslizante. (material) | 1 | 275.8 | 275.800 |
| mt31gmo032a | Ud | Torneira monocomando mural para chuveiro, com cartucho cerâmico, acabamento cromado, modelo Thesis "ROCA", composta de misturador com suporte de chuveiro integrado, chuveiro de mão e tubo flexível de 1,70 m de latão cromado, segundo EN 1287. (material) | 1 | 368.2 | 368.200 |
| mt30dpd010c | Ud | Escoamento para base de chuveiro com orifício de 90 mm. (material) | 1 | 68.12 | 68.120 |
| mt30www005 | Ud | Cartucho de 300 ml de silicone ácida monocomponente, fungicida, para vedação de juntas em ambientes húmidos. (material) | 0.036 | 7.5 | 0.270 |
| mo008 | h | Oficial de 1ª canalizador. (mão de obra) | 1.1 | 23.31 | 25.641 |
| % | % | Custos directos complementares | 2 % | 738.031 | 14.761 |
|  |  | Custos directos |  |  | 752.792 |

Resíduos:
- colocação: mt30www005 Cartucho de 300 ml de silicone ácida monocomponente, fungicida, para vedação de juntas em ambientes húmidos; factor de resíduo 0.06

## Recursos

**mt31gmo032a** Ud Torneira monocomando mural para chuveiro
Dados técnicos: Custo energético 492.006 MJ; Emissão de CO2 33.113 kg
Resíduos:
- embalagem: re150101 Embalagens de papel e cartão. (componente de resíduo); rendimento 0.086 kg; Código LER 15 01 01; Massa do elemento 1 kg; Volume 0.001333 m3

**mt30www005** Ud Cartucho de 300 ml de silicone ácida monocomponente, fungicida, para vedação de juntas em ambientes húmidos
Dados técnicos: Custo energético 87.088 MJ; Emissão de CO2 3.667 kg; Código LER 17 09 04; Massa do elemento 0.45 kg; Volume 0.0003 m3
Resíduos:
- embalagem: re170203 Plástico. (componente de resíduo); rendimento 0.1 kg; Código LER 17 02 03; Massa do elemento 1 kg; Volume 0.001667 m3
