# Sanita sem tanque integrado, de aço inoxidável

- Propriedade do ficheiro: CYPE Ingenieros S.A.
- Formato: FIEBDC-3/2016
- Programa: Gerador de preços para construção civil. CYPE Ingenieros, S.A.
- Data: 28/03/2024
- Moeda: EUR
- Custos indirectos: 3 %
- IVA: 23 %

## S Equipamentos fixos e sinalização

### SA Aparelhos sanitários

#### SAI Sanitas

**SAI011** Ud Sanita sem tanque integrado, de aço inoxidável.
Taça de sanita sem tanque integrado, para instalação com fluxómetro (não incluído neste preço), de aço inoxidável AISI 304, para encostar à parede, de 655x360x400 mm, com assento e tampa de sanita, de madeira. Inclusive tubo para drenagem horizontal da sanita, parafusos de segurança de aço inoxidável e silicone para enchimento de juntas.
Critérios considerados na determinação do preço da unidade de obra: O preço não inclui o fluxómetro.
Inclui: Marcação. Colocação e fixação do aparelho. Montagem do elemento de drenagem. Ligação à rede de drenagem. Ligação à rede de água fria. Verificação do seu correcto funcionamento. Vedação de juntas.
Critério de medição de projecto: Número de unidades previstas, segundo documentação gráfica de Projecto.
Critério de medição de obra: Medir-se-á o número de unidades realmente colocadas segundo especificações de Projecto.

| Código | Un | Descrição | Rendimento | Preço | Importância |
|---|---|---|---|---|---|
| mt30ixp010a | Ud | Taça de sanita sem tanque integrado, para instalação com fluxómetro (não incluído neste preço), de aço inoxidável AISI 304, para encostar à parede, de 655x360x400 mm; inclusive parafusos de segurança de aço inoxidável. (material) | 1 | 661.83 | 661.830 |
| mt30asp050aa | Ud | Assento e tampa de sanita, de madeira. (material) | 1 | 62 | 62.000 |
| mt30www005 | Ud | Cartucho de 300 ml de silicone ácida monocomponente, fungicida, para vedação de juntas em ambientes húmidos. (material) | 0.012 | 7.5 | 0.090 |
| mo008 | h | Oficial de 1ª canalizador. (mão de obra) | 1.3 | 23.31 | 30.303 |
| % | % | Custos directos complementares | 2 % | 754.223 | 15.084 |
|  |  | Custos directos |  |  | 769.307 |

Resíduos:
- colocação: mt30www005 Cartucho de 300 ml de silicone ácida monocomponente, fungicida, para vedação de juntas em ambientes húmidos; factor de resíduo 0.06

## Recursos

**mt30asp050aa** Ud Assento e tampa de sanita, de madeira
Dados técnicos: Custo energético 445.839 MJ; Emissão de CO2 -5.405 kg
Resíduos:
- embalagem: re170203 Plástico. (componente de resíduo); rendimento 0.103 kg; Código LER 17 02 03; Massa do elemento 1 kg; Volume 0.001667 m3
- embalagem: re170604 Materiais de isolamento não abrangidos em 17 06 01 e 17 06 03. (componente de resíduo); rendimento 0.023 kg; Código LER 17 06 04; Massa do elemento 1 kg; Volume 0.001667 m3

**mt30www005** Ud Cartucho de 300 ml de silicone ácida monocomponente, fungicida, para vedação de juntas em ambientes húmidos
Dados técnicos: Custo energético 87.088 MJ; Emissão de CO2 3.667 kg; Código LER 17 09 04; Massa do elemento 0.45 kg; Volume 0.0003 m3
Resíduos:
- embalagem: re170203 Plástico; rendimento 0.1 kg
