# Lava-mãos com coluna, de porcelana sanitária

- Propriedade do ficheiro: CYPE Ingenieros S.A.
- Formato: FIEBDC-3/2016
- Programa: Gerador de preços para construção civil. CYPE Ingenieros, S.A.
- Data: 28/03/2024
- Moeda: EUR
- Custos indirectos: 3 %
- IVA: 23 %

## S Equipamentos fixos e sinalização

### SA Aparelhos sanitários

#### SAM Lava-mãos

**SAM045** Ud Lava-mãos com coluna, de porcelana sanitária.
Lava-mãos mural, de porcelana sanitária, acabamento termoesmaltado, cor branca, de 450x370x170 mm, com um orifício para as torneiraa e escoadouro, com válvula de drenagem de latão cromado e jogo de fixação de 2 peças, com coluna de lavatório, de porcelana sanitária, acabamento termoesmaltado, cor branca, e elemento de drenagem com sifão garrafa de ABS, acabamento brilhante imitação cromado. Inclusive jogo de fixação e silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30seg010u | Ud | Lava-mãos mural, de porcelana sanitária, acabamento termoesmaltado, cor branca, de 450x370x170 mm, com um orifício para as torneiraa e escoadouro. (material) | 1 | 46.95 | 46.950 |
| mt30asg010e | Ud | Válvula de drenagem de latão cromado, de 60 mm de comprimento, com tampa integrada exterior com botão de accionamento. (material) | 1 | 44.33 | 44.330 |
| mt30asg050e | Ud | Jogo de fixação de 2 peças, para lava-mãos. (material) | 1 | 9.89 | 9.890 |
| mt30asg070ia | Ud | Sifão garrafa de ABS, acabamento brilhante imitação cromado, com saída de 32 mm de diâmetro exterior, para lavatório, com embelezador. (material) | 1 | 36.57 | 36.570 |
| mt30seg022e | Ud | Coluna de lavatório, de porcelana sanitária, acabamento termoesmaltado, cor branca, de 190x170x700 mm. (material) | 1 | 50.05 | 50.050 |
| mt30www005 | Ud | Cartucho de 300 ml de silicone ácida monocomponente, fungicida, para vedação de juntas em ambientes húmidos. (material) | 0.012 | 7.5 | 0.090 |
| mo008 | h | Oficial de 1ª canalizador. (mão de obra) | 1.5 | 23.31 | 34.965 |
| % | % | Custos directos complementares | 2 % | 222.845 | 4.457 |
|  |  | Custos directos |  |  | 227.302 |

Resíduos:
- colocação: mt30asg070ia; factor de resíduo 0.023412
- colocação: mt30www005 Cartucho de 300 ml de silicone ácida monocomponente, fungicida, para vedação de juntas em ambientes húmidos; factor de resíduo 0.06

## Recursos

**mt30asg010e** Ud Válvula de drenagem de latão cromado, de 60 mm de comprimento, com tampa integrada exterior com botão de accionamento
Dados técnicos: Custo energético 96.674 MJ; Emissão de CO2 6.551 kg
Resíduos:
- embalagem: re150101 Embalagens de papel e cartão. (componente de resíduo); rendimento 0.072 kg; Código LER 15 01 01; Massa do elemento 1 kg; Volume 0.001333 m3

**mt30asg050e** Ud Jogo de fixação de 2 peças, para lava-mãos
Dados técnicos: Custo energético 1.579 MJ; Emissão de CO2 1.304 kg
Resíduos:
- embalagem: re150101 Embalagens de papel e cartão; rendimento 1.463 kg

**mt30asg070ia** Ud Sifão garrafa de ABS
Dados técnicos: Custo energético 20.946 MJ; Emissão de CO2 1.071 kg; Código LER 17 02 03; Massa do elemento 0.216 kg; Volume 0.00036 m3
Resíduos:
- embalagem: re150101 Embalagens de papel e cartão; rendimento 0.038 kg

**mt30www005** Ud Cartucho de 300 ml de silicone ácida monocomponente, fungicida, para vedação de juntas em ambientes húmidos
Dados técnicos: Custo energético 87.088 MJ; Emissão de CO2 3.667 kg; Código LER 17 09 04; Massa do elemento 0.45 kg; Volume 0.0003 m3
Resíduos:
- embalagem: re170203 Plástico. (componente de resíduo); rendimento 0.1 kg; Código LER 17 02 03; Massa do elemento 1 kg; Volume 0.001667 m3
