# Urinol de porcelana sanitária "ROCA"

- Propriedade do ficheiro: CYPE Ingenieros S.A.
- Formato: FIEBDC-3/2016
- Programa: Gerador de preços para construção civil. CYPE Ingenieros, S.A.
- Data: 28/03/2024
- Moeda: EUR
- Custos indirectos: 3 %
- IVA: 23 %

## S Equipamentos fixos e sinalização

### SA Aparelhos sanitários

#### SAU Urinóis

**SAU010** Ud Urinol de porcelana sanitária "ROCA".
Urinol de porcelana sanitária, com alimentação superior à vista, modelo Mural "ROCA", cor Blanco, de 330x460x720 mm, equipado com torneira de passagem angular para urinol, com tempo de fluxo ajustável, acabamento cromado, modelo Instant. Inclusive silicone para enchimento de juntas.
Inclui: Marcação. Colocação e fixação do aparelho. Montagem do elemento de drenagem. Ligação à rede de drenagem. Montagem da torneira. Ligação à rede de água fria. Verificação do seu correcto funcionamento. Vedação de juntas.
Critério de medição de projecto: Número de unidades previstas, segundo documentação gráfica de Projecto.
Critério de medição de obra: Medir-se-á o número de unidades realmente colocadas segundo especificações de Projecto.

| Código | Un | Descrição | Rendimento | Preço | Importância |
|---|---|---|---|---|---|
| mt30uar020a | Ud | Urinol de porcelana sanitária, com alimentação superior à vista, modelo Mural "ROCA", cor Blanco, de 330x460x720 mm, com manguito, tampa de limpeza e jogo de fixação. (material) | 1 | 438.2 | 438.200 |
| mt31gmo061a | Ud | Torneira de passagem angular para urinol, com tempo de fluxo ajustável, acabamento cromado, modelo Instant "ROCA", com ligação cromada e ligações de 1/2" de diâmetro. (material) | 1 | 70 | 70.000 |
| mt30www005 | Ud | Cartucho de 300 ml de silicone ácida monocomponente, fungicida, para vedação de juntas em ambientes húmidos. (material) | 0.012 | 7.5 | 0.090 |
| mo008 | h | Oficial de 1ª canalizador. (mão de obra) | 1.3 | 23.31 | 30.303 |
| % | % | Custos directos complementares | 2 % | 538.593 | 10.772 |
|  |  | Custos directos |  |  | 549.365 |

Resíduos:
- colocação: mt30www005 Cartucho de 300 ml de silicone ácida monocomponente, fungicida, para vedação de juntas em ambientes húmidos; factor de resíduo 0.06

## Recursos

**mt30uar020a** Ud Urinol de porcelana sanitária
Dados técnicos: Custo energético 65.514 MJ; Emissão de CO2 58.348 kg
Resíduos:
- embalagem: re150101 Embalagens de papel e cartão. (componente de resíduo); rendimento 1.494 kg; Código LER 15 01 01; Massa do elemento 1 kg; Volume 0.001333 m3

**mt31gmo061a** Ud Torneira de passagem angular para urinol
Dados técnicos: Custo energético 43.964 MJ; Emissão de CO2 3.011 kg
Resíduos:
- embalagem: re150101 Embalagens de papel e cartão; rendimento 0.072 kg

**mt30www005** Ud Cartucho de 300 ml de silicone ácida monocomponente, fungicida, para vedação de juntas em ambientes húmidos
Dados técnicos: Custo energético 87.088 MJ; Emissão de CO2 3.667 kg; Código LER 17 09 04; Massa do elemento 0.45 kg; Volume 0.0003 m3
Resíduos:
- embalagem: re170203 Plástico. (componente de resíduo); rendimento 0.1 kg; Código LER 17 02 03; Massa do elemento 1 kg; Volume 0.001667 m3
