# Estrutura encastrada para separador de urinóis

- Propriedade do ficheiro: CYPE Ingenieros S.A.
- Formato: FIEBDC-3/2016
- Programa: Gerador de preços para construção civil. CYPE Ingenieros, S.A.
- Data: 28/03/2024
- Moeda: EUR
- Custos indirectos: 3 %
- IVA: 23 %

## S Equipamentos fixos e sinalização

### SA Aparelhos sanitários

#### SAU Urinóis

**SAU110** Ud Estrutura encastrada para separador de urinóis.
Estrutura tubular pré-montada, regulável em altura até 200 mm, acabamento com primário antioxidante, de 120 a 170 mm de profundidade, para separador de urinóis e barra de apoio para deficientes, reabilitação e idosos, com sistema de montagem rápido e fácil, com fixações e painel de madeira reforçada. Instalação encastrada em parede de alvenaria.
Inclui: Marcação. Colocação e fixação.
Critério de medição de projecto: Número de unidades previstas, segundo documentação gráfica de Projecto.
Critério de medição de obra: Medir-se-á o número de unidades realmente colocadas segundo especificações de Projecto.

| Código | Un | Descrição | Rendimento | Preço | Importância |
|---|---|---|---|---|---|
| mt30oli110k | Ud | Estrutura tubular pré-montada, regulável em altura até 200 mm, acabamento com primário antioxidante, de 120 a 170 mm de profundidade, para separador de urinóis e barra de apoio para deficientes, reabilitação e idosos, com sistema de montagem rápido e fácil, com fixações e painel de madeira reforçada, para encastrar em parede de alvenaria ou em parede de placas de gesso. (material) | 1 | 103.64 | 103.640 |
| mo008 | h | Oficial de 1ª canalizador. (mão de obra) | 0.3 | 23.31 | 6.993 |
| % | % | Custos directos complementares | 2 % | 110.633 | 2.213 |
|  |  | Custos directos |  |  | 112.846 |

## Recursos

**mt30oli110k** Ud Estrutura tubular pré-montada
Dados técnicos: Custo energético 167.487 MJ; Emissão de CO2 10.537 kg
Resíduos:
- embalagem: re150101 Embalagens de papel e cartão. (componente de resíduo); rendimento 0.072 kg; Código LER 15 01 01; Massa do elemento 1 kg; Volume 0.001333 m3
