# Torneiras electrónicas para chuveiro, "PRESTO IBÉRICA"

- Propriedade do ficheiro: CYPE Ingenieros S.A.
- Formato: FIEBDC-3/2016
- Programa: Gerador de preços para construção civil. CYPE Ingenieros, S.A.
- Data: 10/06/2024
- Moeda: EUR
- Custos indirectos: 3 %
- IVA: 23 %

## S Equipamentos fixos e sinalização

### SG Torneiras

#### SGD Para chuveiros

**SGD030** Ud Torneiras electrónicas para chuveiro, "PRESTO IBÉRICA".
Torneira electrónica Tecnologia Touch "PRESTO IBÉRICA" formada por torneira electrónica com accionamento da descarga por sensor táctil, para chuveiro, série Touch, modelo Domo Touch D 79350 "PRESTO IBÉRICA", com válvula misturadora digital e painel de controlo de accionamento, led indicador de bateria, fixação rápida, alimentação por pilha de 6 V. Inclusive elementos de ligação, pilha de 6 V, electroválvula e uma válvula de seccionamento.
Inclui: Colocação. Ligação e verificação do seu correcto funcionamento.
Critério de medição de projecto: Número de unidades previstas, segundo documentação gráfica de Projecto.
Critério de medição de obra: Medir-se-á o número de unidades realmente colocadas segundo especificações de Projecto.

| Código | Un | Descrição | Rendimento | Preço | Importância |
|---|---|---|---|---|---|
| mt31gtp010a | Ud | Torneira electrónica com accionamento da descarga por sensor táctil, para chuveiro, série Touch, modelo Domo Touch D 79350 "PRESTO IBÉRICA", com válvula misturadora digital e painel de controlo de accionamento, led indicador de bateria, fixação rápida, alimentação por pilha de 6 V; inclusive elementos de ligação, pilha de 6 V, electroválvula e uma válvula de seccionamento. (material) | 1 | 281.3 | 281.300 |
| mt37www010 | Ud | Material auxiliar para instalações de abastecimento de água. (material) | 1 | 1.4 | 1.400 |
| mo008 | h | Oficial de 1ª canalizador. (mão de obra) | 0.5 | 23.31 | 11.655 |
| % | % | Custos directos complementares | 2 % | 294.355 | 5.887 |
|  |  | Custos directos |  |  | 300.242 |
