# Torneira temporizada para chuveiro

- Propriedade do ficheiro: CYPE Ingenieros S.A.
- Formato: FIEBDC-3/2016
- Programa: Gerador de preços para construção civil. CYPE Ingenieros, S.A.
- Data: 28/03/2024
- Moeda: EUR
- Custos indirectos: 3 %
- IVA: 23 %

## S Equipamentos fixos e sinalização

### SG Torneiras

#### SGD Para chuveiros

**SGD010** Ud Torneira temporizada para chuveiro.
Torneira temporizada, instalação à vista formada por torneira de passagem angular mural para chuveiro, misturador, possibilidade de limitar a temperatura, com tempo de fluxo de 30 segundos, limitador de caudal a 8 l/min, acabamento cromado, sem válvula de vazamento, equipamento de chuveiro formado por difusor orientável com tomada de alimentação aparente e regulador automático de caudal, tubo e elemento de fixação, de latão acabamento cromado. Inclusive elementos de ligação e válvulas antirretorno.
Inclui: Colocação. Ligação e verificação do seu correcto funcionamento.
Critério de medição de projecto: Número de unidades previstas, segundo documentação gráfica de Projecto.
Critério de medição de obra: Medir-se-á o número de unidades realmente colocadas segundo especificações de Projecto.

| Código | Un | Descrição | Rendimento | Preço | Importância |
|---|---|---|---|---|---|
| mt31gmp215ie | Ud | Torneira de passagem angular mural para chuveiro, misturador, possibilidade de limitar a temperatura, com tempo de fluxo de 30 segundos, limitador de caudal a 8 l/min, acabamento cromado, sem válvula de vazamento, equipamento de chuveiro formado por difusor orientável com tomada de alimentação aparente e regulador automático de caudal, tubo e elemento de fixação, de latão acabamento cromado, para colocação em superfície; inclusive elementos de ligação e válvulas antirretorno. (material) | 1 | 362.49 | 362.490 |
| mt37www010 | Ud | Material auxiliar para instalações de abastecimento de água. (material) | 1 | 1.4 | 1.400 |
| mo008 | h | Oficial de 1ª canalizador. (mão de obra) | 0.5 | 23.31 | 11.655 |
| % | % | Custos directos complementares | 2 % | 375.545 | 7.511 |
|  |  | Custos directos |  |  | 383.056 |
