# Sistema "PRESTO IBÉRICA" de controlo de múltiplas torneiras

- Propriedade do ficheiro: CYPE Ingenieros S.A.
- Formato: FIEBDC-3/2016
- Programa: Gerador de preços para construção civil. CYPE Ingenieros, S.A.
- Data: 28/03/2024
- Moeda: EUR
- Custos indirectos: 3 %
- IVA: 23 %

## S Equipamentos fixos e sinalização

### SG Torneiras

#### SGS Sistemas de controlo de torneiras

**SGS020** Ud Sistema "PRESTO IBÉRICA" de controlo de múltiplas torneiras.
Sistema Multicontrol "PRESTO IBÉRICA de controlo de múltiplas torneiras, composto de: conjunto para controlo de torneira de lavatório, modelo Rada Multicontrol 1124 "PRESTO IBÉRICA", formado por detector de movimento de infravermelhos modelo MC 124 e electroválvula de 12 V, com grau de protecção IP55; conjunto para controlo de torneira de chuveiro, modelo Rada Multicontrol 1129 "PRESTO IBÉRICA", formado por detector de movimento de infravermelhos modelo MC 129 e electroválvula de 12 V, com grau de protecção IP55; conjunto para controlo de torneira de urinol, modelo Rada Multicontrol 1124 "PRESTO IBÉRICA", formado por detector de movimento de infravermelhos modelo MC 124 e electroválvula de 12 V, com grau de protecção IP55; conjunto para controlo de grupo de torneiras de urinóis, modelo Rada Multicontrol 1124 "PRESTO IBÉRICA", formado por detector de movimento de infravermelhos modelo MC 124 e electroválvula de 12 V, com grau de protecção IP55; unidade de controlo, modelo Rada UC 1000 8555 "PRESTO IBÉRICA", grau de protecção IP54, de 300x230 mm, com transformador 230/12 V integrado e protecção de sobreintensidade por fusível, para um máximo de 10 torneiras e programador electrónico, modelo Rada UC 1000 85556 "PRESTO IBÉRICA", de 95x120 mm, com teclado alfanumérico teclat alfanumèric, possibilidade de configuração de idioma e cabo extensível de 3 m de comprimento para ligar à unidade de controlo. Inclusive parafusos e fixações.
Inclui: Marcação. Montagem, fixação e nivelação. Ligação. Verificação do seu correcto funcionamento.
Critério de medição de projecto: Número de unidades previstas, segundo documentação gráfica de Projecto.
Critério de medição de obra: Medir-se-á o número de unidades realmente colocadas segundo especificações de Projecto.

| Código | Un | Descrição | Rendimento | Preço | Importância |
|---|---|---|---|---|---|
| mt35pib020ca | Ud | Conjunto para controlo de torneira de lavatório, modelo Rada Multicontrol 1124 "PRESTO IBÉRICA", formado por detector de movimento de infravermelhos modelo MC 124 e electroválvula de 12 V, com grau de protecção IP55. (material) | 1 | 552 | 552.000 |
| mt35pib020pc | Ud | Conjunto para controlo de torneira de chuveiro, modelo Rada Multicontrol 1129 "PRESTO IBÉRICA", formado por detector de movimento de infravermelhos modelo MC 129 e electroválvula de 12 V, com grau de protecção IP55. (material) | 1 | 478.6 | 478.600 |
| mt35pib020ia | Ud | Conjunto para controlo de torneira de urinol, modelo Rada Multicontrol 1124 "PRESTO IBÉRICA", formado por detector de movimento de infravermelhos modelo MC 124 e electroválvula de 12 V, com grau de protecção IP55. (material) | 1 | 552 | 552.000 |
| mt35pib020ua | Ud | Conjunto para controlo de grupo de torneiras de urinóis, modelo Rada Multicontrol 1124 "PRESTO IBÉRICA", formado por detector de movimento de infravermelhos modelo MC 124 e electroválvula de 12 V, com grau de protecção IP55. (material) | 1 | 552 | 552.000 |
| mt35pib100a | Ud | Unidade de controlo, modelo Rada UC 1000 8555 "PRESTO IBÉRICA", grau de protecção IP54, de 300x230 mm, com transformador 230/12 V integrado e protecção de sobreintensidade por fusível, para um máximo de 10 torneiras; inclusive elementos de fixação, transformador 230/12 V e fusível de protecção de 120 VA. (material) | 1 | 1205.2 | 1205.200 |
| mt35pib110a | Ud | Programador electrónico, modelo Rada UC 1000 85556 "PRESTO IBÉRICA", de 95x120 mm, com teclado alfanumérico teclat alfanumèric, possibilidade de configuração de idioma e cabo extensível de 3 m de comprimento para ligar à unidade de controlo. (material) | 1 | 408.9 | 408.900 |
| mt35www010 | Ud | Material auxiliar para instalações eléctricas. (material) | 1 | 1.48 | 1.480 |
| mt37www010 | Ud | Material auxiliar para instalações de abastecimento de água. (material) | 1 | 1.4 | 1.400 |
| mo008 | h | Oficial de 1ª canalizador. (mão de obra) | 1.2 | 23.31 | 27.972 |
| mo107 | h | Ajudante de canalizador. (mão de obra) | 1.2 | 22.09 | 26.508 |
| mo003 | h | Oficial de 1ª electricista. (mão de obra) | 1.2 | 23.31 | 27.972 |
| mo102 | h | Ajudante de electricista. (mão de obra) | 1.2 | 22.09 | 26.508 |
| % | % | Custos directos complementares | 2 % | 3860.540 | 77.211 |
|  |  | Custos directos |  |  | 3937.751 |
