# Porta-rolos para casa de banho. Fixação ao perfil decorativo

- Propriedade do ficheiro: CYPE Ingenieros S.A.
- Formato: FIEBDC-3/2016
- Programa: Gerador de preços para construção civil. CYPE Ingenieros, S.A.
- Data: 28/03/2024
- Moeda: EUR
- Custos indirectos: 3 %
- IVA: 23 %

## S Equipamentos fixos e sinalização

### SM Casas de banho

#### SMA Acessórios

**SMA041** Ud Porta-rolos para casa de banho. Fixação ao perfil decorativo.
Porta-rolos de papel higiénico, doméstico, sobre suporte de vidro cor antracite escura. Fixação ao perfil decorativo.
Critérios considerados na determinação do preço da unidade de obra: O preço não inclui o perfil decorativo.
Inclui: Marcação. Colocação.
Critério de medição de projecto: Número de unidades previstas, segundo documentação gráfica de Projecto.
Critério de medição de obra: Medir-se-á o número de unidades realmente colocadas segundo especificações de Projecto.

| Código | Un | Descrição | Rendimento | Preço | Importância |
|---|---|---|---|---|---|
| mt31sch120h | Ud | Porta-rolos de papel higiénico, doméstico, sobre suporte de vidro cor antracite escura, para pendurar no perfil decorativo. (material) | 1 | 285.38 | 285.380 |
| mo107 | h | Ajudante de canalizador. (mão de obra) | 0.1 | 22.09 | 2.209 |
| % | % | Custos directos complementares | 2 % | 287.589 | 5.752 |
|  |  | Custos directos |  |  | 293.341 |
