# Prateleira para casa de banho. Fixação ao perfil decorativo

- Propriedade do ficheiro: CYPE Ingenieros S.A.
- Formato: FIEBDC-3/2016
- Programa: Gerador de preços para construção civil. CYPE Ingenieros, S.A.
- Data: 28/03/2024
- Moeda: EUR
- Custos indirectos: 3 %
- IVA: 23 %

## S Equipamentos fixos e sinalização

### SM Casas de banho

#### SMA Acessórios

**SMA061** Ud Prateleira para casa de banho. Fixação ao perfil decorativo.
Prateleira para casa de banho com rodo extraível de vidro para facilitar a limpeza, sobre suporte de vidro cor bege claro. Fixação ao perfil decorativo.
Critérios considerados na determinação do preço da unidade de obra: O preço não inclui o perfil decorativo.
Inclui: Marcação. Colocação.
Critério de medição de projecto: Número de unidades previstas, segundo documentação gráfica de Projecto.
Critério de medição de obra: Medir-se-á o número de unidades realmente colocadas segundo especificações de Projecto.

| Código | Un | Descrição | Rendimento | Preço | Importância |
|---|---|---|---|---|---|
| mt31sch070a | Ud | Prateleira para casa de banho com rodo extraível de vidro para facilitar a limpeza, sobre suporte de vidro cor bege claro, para pendurar no perfil decorativo. (material) | 1 | 394.66 | 394.660 |
| mo107 | h | Ajudante de canalizador. (mão de obra) | 0.1 | 22.09 | 2.209 |
| % | % | Custos directos complementares | 2 % | 396.869 | 7.937 |
|  |  | Custos directos |  |  | 404.806 |
