# Dispensador de papel protector de assentos para sanita

- Propriedade do ficheiro: CYPE Ingenieros S.A.
- Formato: FIEBDC-3/2016
- Programa: Gerador de preços para construção civil. CYPE Ingenieros, S.A.
- Data: 28/03/2024
- Moeda: EUR
- Custos indirectos: 3 %
- IVA: 23 %

## S Equipamentos fixos e sinalização

### SM Casas de banho

#### SME Dispensadores de papel

**SME030** Ud Dispensador de papel protector de assentos para sanita.
Dispensador de papel protector de assentos de sanita, com capacidade para 125 folhas de papel, de ABS branco e cinzento claro, de 310x420x40 mm, fecho mediante fechadura e chave.
Inclui: Marcação. Colocação e fixação.
Critério de medição de projecto: Número de unidades previstas, segundo documentação gráfica de Projecto.
Critério de medição de obra: Medir-se-á o número de unidades realmente colocadas segundo especificações de Projecto.

| Código | Un | Descrição | Rendimento | Preço | Importância |
|---|---|---|---|---|---|
| mt31abn060a | Ud | Dispensador de papel protector de assentos de sanita, com capacidade para 125 folhas de papel, de ABS branco e cinzento claro, de 310x420x40 mm, fecho mediante fechadura e chave. (material) | 1 | 26.75 | 26.750 |
| mo107 | h | Ajudante de canalizador. (mão de obra) | 0.15 | 22.09 | 3.314 |
| % | % | Custos directos complementares | 2 % | 30.064 | 0.601 |
|  |  | Custos directos |  |  | 30.665 |

## Recursos

**mt31abn060a** Ud Dispensador de papel protector de assentos de sanita
Dados técnicos: Custo energético 82.387 MJ; Emissão de CO2 4.150 kg
Resíduos:
- embalagem: re150101 Embalagens de papel e cartão. (componente de resíduo); rendimento 0.072 kg; Código LER 15 01 01; Massa do elemento 1 kg; Volume 0.001333 m3
