# Dispensador de bolsas de papel para pensos higiénicos

- Propriedade do ficheiro: CYPE Ingenieros S.A.
- Formato: FIEBDC-3/2016
- Programa: Gerador de preços para construção civil. CYPE Ingenieros, S.A.
- Data: 28/03/2024
- Moeda: EUR
- Custos indirectos: 3 %
- IVA: 23 %

## S Equipamentos fixos e sinalização

### SM Casas de banho

#### SME Dispensadores de papel

**SME040** Ud Dispensador de bolsas de papel para pensos higiénicos.
Dispensador de bolsas para pensos higiénicos, com disposição mural, de aço inoxidável AISI 304 com acabamento cromado, de 135x90x25 mm.
Inclui: Marcação. Colocação e fixação.
Critério de medição de projecto: Número de unidades previstas, segundo documentação gráfica de Projecto.
Critério de medição de obra: Medir-se-á o número de unidades realmente colocadas segundo especificações de Projecto.

| Código | Un | Descrição | Rendimento | Preço | Importância |
|---|---|---|---|---|---|
| mt31abp082a | Ud | Dispensador de bolsas para pensos higiénicos, com disposição mural, de aço inoxidável AISI 304 com acabamento cromado, de 135x90x25 mm. (material) | 1 | 38.9 | 38.900 |
| mo107 | h | Ajudante de canalizador. (mão de obra) | 0.15 | 22.09 | 3.314 |
| % | % | Custos directos complementares | 2 % | 42.214 | 0.844 |
|  |  | Custos directos |  |  | 43.058 |
