# Chuveiro de emergência

- Propriedade do ficheiro: CYPE Ingenieros S.A.
- Formato: FIEBDC-3/2016
- Programa: Gerador de preços para construção civil. CYPE Ingenieros, S.A.
- Data: 28/03/2024
- Moeda: EUR
- Custos indirectos: 3 %
- IVA: 23 %

## S Equipamentos fixos e sinalização

### SM Casas de banho

#### SMJ Lava-olhos e chuveiros de emergência

**SMJ020** Ud Chuveiro de emergência.
Chuveiro de emergência de tecto, com estrutura de tubo de aço galvanizado pintado com epóxi e difusor de polipropileno, accionado através de tirante rígido com punho triangular, ligação para a entrada de água de 1 1/4", caudal de água 120 litros/minuto, com válvula de corte. Inclusive ligação à rede de água fria existente e fixação ao suporte. Totalmente instalado, ligado, testado e em funcionamento.
Inclui: Implantação e traçado no paramento suporte da situação do aparelho. Colocação, nivelamento e fixação dos elementos de suporte. Nivelação, aprume e colocação do aparelho. Ligação à rede de água fria.
Critério de medição de projecto: Número de unidades previstas, segundo documentação gráfica de Projecto.
Critério de medição de obra: Medir-se-á o número de unidades realmente colocadas segundo especificações de Projecto.

| Código | Un | Descrição | Rendimento | Preço | Importância |
|---|---|---|---|---|---|
| mt30eme060a | Ud | Chuveiro de emergência de tecto, com estrutura de tubo de aço galvanizado pintado com epóxi e difusor de polipropileno, accionado através de tirante rígido com punho triangular, ligação para a entrada de água de 1 1/4", caudal de água 120 litros/minuto. (material) | 1 | 216.45 | 216.450 |
| mt37sve010e | Ud | Válvula de esfera de latão niquelado para enroscar de 1 1/4". (material) | 1 | 16.78 | 16.780 |
| mt30www010 | Ud | Material auxiliar para instalação de aparelho sanitário. (material) | 1 | 1.7 | 1.700 |
| mo107 | h | Ajudante de canalizador. (mão de obra) | 0.1 | 22.09 | 2.209 |
| % | % | Custos directos complementares | 2 % | 237.139 | 4.743 |
|  |  | Custos directos |  |  | 241.882 |

## Recursos

**mt30eme060a** Ud Chuveiro de emergência de tecto
Dados técnicos: Custo energético 101.871 MJ; Emissão de CO2 5.398 kg
Resíduos:
- embalagem: re150101 Embalagens de papel e cartão. (componente de resíduo); rendimento 0.072 kg; Código LER 15 01 01; Massa do elemento 1 kg; Volume 0.001333 m3

**mt37sve010e** Ud Válvula de esfera de latão niquelado para enroscar de 1 1/4"
Dados técnicos: Custo energético 1282.649 MJ; Emissão de CO2 86.201 kg
Resíduos:
- embalagem: re150101 Embalagens de papel e cartão; rendimento 0.072 kg
