# Mesa muda-fraldas

- Propriedade do ficheiro: CYPE Ingenieros S.A.
- Formato: FIEBDC-3/2016
- Programa: Gerador de preços para construção civil. CYPE Ingenieros, S.A.
- Data: 28/03/2024
- Moeda: EUR
- Custos indirectos: 3 %
- IVA: 23 %

## S Equipamentos fixos e sinalização

### SM Casas de banho

#### SML Soluções para bebés e crianças

**SML010** Ud Mesa muda-fraldas.
Fornecimento e montagem na superfície da parede de mesa muda-fraldas horizontal, de aço inoxidável AISI 304 e polietileno de baixa densidade microtexturado com ausência de pontos de fricção, de 648x940 mm, 550 mm (aberto) / 103 mm (fechado) de profundidade, peso máximo suportado 225 kg, com dispensador de toalhas, fendas laterais para pendurar bolsas, correia de segurança e fecho pneumático. Inclusive elementos de fixação.
Inclui: Marcação no paramento da localização do acessório. Colocação, nivelamento e fixação dos elementos de suporte. Aparafusamento da mesa muda-fraldas aos elementos de suporte de parede.
Critério de medição de projecto: Número de unidades previstas, segundo documentação gráfica de Projecto.
Critério de medição de obra: Medir-se-á o número de unidades realmente colocadas segundo especificações de Projecto.

| Código | Un | Descrição | Rendimento | Preço | Importância |
|---|---|---|---|---|---|
| mt31cpa020a | Ud | Mesa muda-fraldas horizontal, de aço inoxidável AISI 304 e polietileno de baixa densidade microtexturado com ausência de pontos de fricção, de 648x940 mm, 550 mm (aberto) / 103 mm (fechado) de profundidade, peso máximo suportado 225 kg, com dispensador de toalhas, fendas laterais para pendurar bolsas, correia de segurança e fecho pneumático, para montar na superfície da parede. (material) | 1 | 2586.68 | 2586.680 |
| mo107 | h | Ajudante de canalizador. (mão de obra) | 0.2 | 22.09 | 4.418 |
| % | % | Custos directos complementares | 2 % | 2591.098 | 51.822 |
|  |  | Custos directos |  |  | 2642.920 |
