# Cabina sanitária de painel fenólico HPL

- Propriedade do ficheiro: CYPE Ingenieros S.A.
- Formato: FIEBDC-3/2016
- Programa: Gerador de preços para construção civil. CYPE Ingenieros, S.A.
- Data: 10/06/2024
- Moeda: EUR
- Custos indirectos: 3 %
- IVA: 23 %

## S Equipamentos fixos e sinalização

### SM Casas de banho

#### SMS Cabinas sanitárias

**SMS010** Ud Cabina sanitária de painel fenólico HPL.
Cabina sanitária, de 900x1400 mm e 2000 mm de altura, de painel fenólico HPL, de 13 mm de espessura, cor a escolher; composta de: portão de 600x2000 mm e 2 laterais de 2000 mm de altura; estrutura suporte de aço inoxidável, formada por perfil guia horizontal de secção circular de 25 mm de diâmetro, rosetas, pinças de fixação dos painéis e perfis em U de 20x15 mm para fixação à parede e ferragens de aço inoxidável AISI 316L, formadas por dobradiças com mola, puxador com corrente e indicador exterior de livre e ocupado, e pés reguláveis em altura até 150 mm. Inclusive ajuste da folha, fixação das ferragens, nivelação e ajuste final. Totalmente montada.
Inclui: Marcação. Colocação das ferragens de pendurar. Colocação da folha. Colocação das ferragens de fecho e acessórios. Nivelação e ajuste final.
Critério de medição de projecto: Número de unidades previstas, segundo documentação gráfica de Projecto.
Critério de medição de obra: Medir-se-á o número de unidades realmente colocadas segundo especificações de Projecto.

| Código | Un | Descrição | Rendimento | Preço | Importância |
|---|---|---|---|---|---|
| mt45cvg010d | Ud | Cabina sanitária, de 900x1400 mm e 2000 mm de altura, de painel fenólico HPL, de 13 mm de espessura, cor a escolher, Euroclasse B-s2, d0 de reacção ao fogo, segundo NP EN 13501-1; composta de: portão de 600x2000 mm e 2 laterais de 2000 mm de altura; estrutura suporte de aço inoxidável, formada por perfil guia horizontal de secção circular de 25 mm de diâmetro, rosetas, pinças de fixação dos painéis e perfis em U de 20x15 mm para fixação à parede e ferragens de aço inoxidável AISI 316L, formadas por dobradiças com mola, puxador com corrente e indicador exterior de livre e ocupado, e pés reguláveis em altura até 150 mm. (material) | 1 | 872.13 | 872.130 |
| mo011 | h | Oficial de 1ª montador. (mão de obra) | 0.5 | 23.31 | 11.655 |
| mo080 | h | Ajudante de montador. (mão de obra) | 0.5 | 22.13 | 11.065 |
| % | % | Custos directos complementares | 2 % | 894.850 | 17.897 |
|  |  | Custos directos |  |  | 912.747 |

## Recursos

**mt45cvg010d** Ud Cabina sanitária
Dados técnicos: Custo energético 6204.446 MJ; Emissão de CO2 357.477 kg
Resíduos:
- embalagem: re150101 Embalagens de papel e cartão. (componente de resíduo); rendimento 0.591 kg; Código LER 15 01 01; Massa do elemento 1 kg; Volume 0.001333 m3
