# Assento para deficientes, reabilitação e idosos

- Propriedade do ficheiro: CYPE Ingenieros S.A.
- Formato: FIEBDC-3/2016
- Programa: Gerador de preços para construção civil. CYPE Ingenieros, S.A.
- Data: 28/03/2024
- Moeda: EUR
- Custos indirectos: 3 %
- IVA: 23 %

## S Equipamentos fixos e sinalização

### SP Aparelhos sanitários adaptados e ajudas técnicas

#### SPA Assentos, barras de apoio e corrimões

**SPA010** Ud Assento para deficientes, reabilitação e idosos.
Assento para deficientes, reabilitação e idosos, colocado na parede, rebatível, de alumínio e nylon, de dimensões totais 480x450 mm. Inclusive elementos de fixação.
Inclui: Implantação e traçado no paramento da localização do assento. Colocação, nivelamento e fixação dos elementos de suporte. Limpeza do elemento.
Critério de medição de projecto: Número de unidades previstas, segundo documentação gráfica de Projecto.
Critério de medição de obra: Medir-se-á o número de unidades realmente colocadas segundo especificações de Projecto.

| Código | Un | Descrição | Rendimento | Preço | Importância |
|---|---|---|---|---|---|
| mt31abp140aa | Ud | Assento para deficientes, reabilitação e idosos, colocado na parede, rebatível, de alumínio e nylon, de dimensões totais 480x450 mm, inclusive fixações de aço inoxidável. (material) | 1 | 395.66 | 395.660 |
| mo107 | h | Ajudante de canalizador. (mão de obra) | 0.3 | 22.09 | 6.627 |
| % | % | Custos directos complementares | 2 % | 402.287 | 8.046 |
|  |  | Custos directos |  |  | 410.333 |
