# Lavatório mural

- Propriedade do ficheiro: CYPE Ingenieros S.A.
- Formato: FIEBDC-3/2016
- Programa: Gerador de preços para construção civil. CYPE Ingenieros, S.A.
- Data: 28/03/2024
- Moeda: EUR
- Custos indirectos: 3 %
- IVA: 23 %

## S Equipamentos fixos e sinalização

### SP Aparelhos sanitários adaptados e ajudas técnicas

#### SPL Lavatórios

**SPL010** Ud Lavatório mural.
Lavatório de porcelana sanitária, mural, de altura fixa, de 680x580 mm, equipado com torneira monocomando com cano extraível de accionamento por alavanca, corpo de latão cromado e flexível de 1,25 m de comprimento, instalado sobre suportes fixados a estrutura metálica regulável, de aço pintado com poliéster, encastrado em parede de alvenaria ou em parede de placas de gesso, de 495 mm de largura e 1120 a 1320 mm de altura. Inclusive válvula de drenagem, sifão individual e consolas de fixação e silicone para enchimento de juntas.
Inclui: Marcação. Colocação e fixação da estrutura. Colocação e fixação do aparelho. Montagem do elemento de drenagem. Ligação à rede de drenagem. Montagem da torneira. Ligação às redes de água fria e quente. Verificação do seu correcto funcionamento. Vedação de juntas.
Critério de medição de projecto: Número de unidades previstas, segundo documentação gráfica de Projecto.
Critério de medição de obra: Medir-se-á o número de unidades realmente colocadas segundo especificações de Projecto.

| Código | Un | Descrição | Rendimento | Preço | Importância |
|---|---|---|---|---|---|
| mt30lpp010ad | Ud | Lavatório de porcelana sanitária, mural, de altura fixa, de 680x580 mm, equipado com torneira monocomando com cano extraível de accionamento por alavanca, corpo de latão cromado e flexível de 1,25 m de comprimento; inclusive válvula de drenagem, sifão individual e consolas de fixação. (material) | 1 | 652.42 | 652.420 |
| mt30asp030a | Ud | Estrutura metálica regulável, de aço pintado com poliéster, como suporte de lavatório suspenso, para encastrar em parede de alvenaria ou em parede de placas de gesso, de 495 mm de largura e 1120 a 1320 mm de altura; inclusive ancoragens, varões de ligação, joelho de descarga de 40 mm de diâmetro e embelezadores dos varões de ligação. (material) | 1 | 152.97 | 152.970 |
| mt30www005 | Ud | Cartucho de 300 ml de silicone ácida monocomponente, fungicida, para vedação de juntas em ambientes húmidos. (material) | 0.012 | 7.5 | 0.090 |
| mo008 | h | Oficial de 1ª canalizador. (mão de obra) | 1.1 | 23.31 | 25.641 |
| % | % | Custos directos complementares | 2 % | 831.121 | 16.622 |
|  |  | Custos directos |  |  | 847.743 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
