# Luminária de poste de iluminação para zonas pedonais

- Propriedade do ficheiro: CYPE Ingenieros S.A.
- Formato: FIEBDC-3/2016
- Programa: Gerador de preços para construção civil. CYPE Ingenieros, S.A.
- Data: 10/06/2024
- Moeda: EUR
- Custos indirectos: 3 %
- IVA: 23 %

## U Infra-estruturas no logradouro

### UI Iluminacão exterior

#### UII Iluminação de zonas pedonais e jardim

**UII030** Ud Luminária de poste de iluminação para zonas pedonais.
Luminária de fundição de alumínio, acabamento lacado de cor cinzento, regulável, de 80 W, factor de potência maior de 0,95, de 530 mm de diâmetro e 682 mm de altura, com 32 LED SMD 5050, temperatura de cor 3000 K, índice de reprodução cromática maior de 80, índice unificado de encandeamento menor que 12, fluxo luminoso 9520 lúmens, com graus de protecção IP66 e IK10.
Inclui: Marcação. Montagem, ligação e verificação do seu correcto funcionamento.
Critério de medição de projecto: Número de unidades previstas, segundo documentação gráfica de Projecto.
Critério de medição de obra: Medir-se-á o número de unidades realmente executadas segundo especificações de Projecto.

| Código | Un | Descrição | Rendimento | Preço | Importância |
|---|---|---|---|---|---|
| mt34ena290xk | Ud | Luminária de fundição de alumínio, acabamento lacado de cor cinzento, regulável, de 80 W, factor de potência maior de 0,95, de 530 mm de diâmetro e 682 mm de altura, com 32 LED SMD 5050, temperatura de cor 3000 K, índice de reprodução cromática maior de 80, índice unificado de encandeamento menor que 12, fluxo luminoso 9520 lúmens, com graus de protecção IP66 e IK10, para fixar em suporte de 59 mm de diâmetro. (material) | 1 | 339.91 | 339.910 |
| mq07cce010a | h | Camião com cesta elevatória de braço articulado de 16 m de altura máxima de trabalho e 260 kg de carga máxima. (equipamento) | 0.7 | 21.26 | 14.882 |
| mo003 | h | Oficial de 1ª electricista. (mão de obra) | 0.7 | 23.31 | 16.317 |
| mo102 | h | Ajudante de electricista. (mão de obra) | 0.7 | 22.09 | 15.463 |
| % | % | Custos directos complementares | 2 % | 386.572 | 7.731 |
|  |  | Custos directos |  |  | 394.303 |

## Recursos

**mt34ena290xk** Ud Luminária de fundição de alumínio
Dados técnicos: Custo energético 2443.797 MJ; Emissão de CO2 147.610 kg
Resíduos:
- embalagem: re150101 Embalagens de papel e cartão. (componente de resíduo); rendimento 0.35 kg; Código LER 15 01 01; Massa do elemento 1 kg; Volume 0.001333 m3
