# Papeleira portátil metálica

- Propriedade do ficheiro: CYPE Ingenieros S.A.
- Formato: FIEBDC-3/2016
- Programa: Gerador de preços para construção civil. CYPE Ingenieros, S.A.
- Data: 28/03/2024
- Moeda: EUR
- Custos indirectos: 3 %
- IVA: 23 %

## U Infra-estruturas no logradouro

### UM Mobiliário urbano

#### UME Papeleiras

**UME015** Ud Papeleira portátil metálica.
Papeleira com boca superior quadrada extraível, de aço inoxidável AISI 304 acabamento acetinado de 0,8 mm de espessura, de 700 mm de altura, 236 mm de largura e 236 mm de profundidade, de 40 litros de capacidade, peso 4,995 kg.
Critério de medição de projecto: Número de unidades previstas, segundo documentação gráfica de Projecto.
Critério de medição de obra: Medir-se-á o número de unidades realmente executadas segundo especificações de Projecto.

| Código | Un | Descrição | Rendimento | Preço | Importância |
|---|---|---|---|---|---|
| mt52pap140a | Ud | Papeleira com boca superior quadrada extraível, de aço inoxidável AISI 304 acabamento acetinado de 0,8 mm de espessura, de 700 mm de altura, 236 mm de largura e 236 mm de profundidade, de 40 litros de capacidade, peso 4,995 kg. (material) | 1 | 123.49 | 123.490 |
| mo041 | h | Oficial de 1ª construção de obra civil. (mão de obra) | 0.05 | 22.68 | 1.134 |
| % | % | Custos directos complementares | 2 % | 124.624 | 2.492 |
|  |  | Custos directos |  |  | 127.116 |

## Recursos

**mt52pap140a** Ud Papeleira com boca superior quadrada extraível
Dados técnicos: Custo energético 239.798 MJ; Emissão de CO2 38.012 kg
Resíduos:
- embalagem: re150101 Embalagens de papel e cartão. (componente de resíduo); rendimento 3.585 kg; Código LER 15 01 01; Massa do elemento 1 kg; Volume 0.001333 m3
