# Pérgula decorativa pré-fabricada de betão

- Propriedade do ficheiro: CYPE Ingenieros S.A.
- Formato: FIEBDC-3/2016
- Programa: Gerador de preços para construção civil. CYPE Ingenieros, S.A.
- Data: 28/03/2024
- Moeda: EUR
- Custos indirectos: 3 %
- IVA: 23 %

## U Infra-estruturas no logradouro

### UM Mobiliário urbano

#### UMP Pérgulas

**UMP010** Ud Pérgula decorativa pré-fabricada de betão.
Pérgula decorativa livre, de 4x4,5 m de superfície, formada por: 5 vigotas decorativas pré-fabricadas de betão, de 16x8 cm de secção e 4,5 m de comprimento, com dois extremos à vista; colocadas sobre vigotas de carga pré-fabricadas de betão, de 20x10 cm de secção, que apoiam directamente sobre pilares (não incluídos neste preço).
Inclui: Marcação de alinhamentos e níveis. Colocação e fixação das peças.
Critério de medição de projecto: Número de unidades previstas, segundo documentação gráfica de Projecto.
Critério de medição de obra: Medir-se-á o número de unidades realmente executadas segundo especificações de Projecto.

| Código | Un | Descrição | Rendimento | Preço | Importância |
|---|---|---|---|---|---|
| mt47als020a | m | Vigota decorativa pré-fabricada de betão, de 16x8 cm de secção, com dois extremos à vista, para formação de pérgula. (material) | 22.5 | 16.01 | 360.225 |
| mt47als020c | m | Vigota de carga pré-fabricada de betão, de 20x10 cm de secção, para formação de pérgula. (material) | 8 | 21.34 | 170.720 |
| mq04cag010a | h | Camião com grua de carga máxima 6 t. (equipamento) | 0.4 | 55.38 | 22.152 |
| mo041 | h | Oficial de 1ª construção de obra civil. (mão de obra) | 0.504 | 22.68 | 11.431 |
| mo087 | h | Ajudante de construção de obra civil. (mão de obra) | 0.504 | 22.13 | 11.154 |
| % | % | Custos directos complementares | 2 % | 575.682 | 11.514 |
|  |  | Custos directos |  |  | 587.196 |

Resíduos:
- colocação: mt47als020a Vigota decorativa pré-fabricada de betão, de 16x8 cm de secção, com dois extremos à vista, para formação de pérgula; factor de resíduo 0.0252
- colocação: mt47als020c Vigota de carga pré-fabricada de betão, de 20x10 cm de secção, para formação de pérgula; factor de resíduo 0.0227344

## Recursos

**mt47als020a** m Vigota decorativa pré-fabricada de betão, de 16x8 cm de secção, com dois extremos à vista, para formação de pérgula
Dados técnicos: Custo energético 32.115 MJ; Emissão de CO2 3.263 kg; Código LER 17 01 01; Massa do elemento 20 kg; Volume 0.013333 m3
Resíduos:
- embalagem: re170201 Madeira. (componente de resíduo); rendimento 0.014 kg; Código LER 17 02 01; Massa do elemento 1 kg; Volume 0.000909 m3
- embalagem: re170203 Plástico. (componente de resíduo); rendimento 0.06 kg; Código LER 17 02 03; Massa do elemento 1 kg; Volume 0.001667 m3

**mt47als020c** m Vigota de carga pré-fabricada de betão, de 20x10 cm de secção, para formação de pérgula
Dados técnicos: Custo energético 33.687 MJ; Emissão de CO2 3.421 kg; Código LER 17 01 01; Massa do elemento 21 kg; Volume 0.014 m3
Resíduos:
- embalagem: re170201 Madeira; rendimento 0.015 kg
- embalagem: re170203 Plástico; rendimento 0.062 kg
