# Barreira fixa

- Propriedade do ficheiro: CYPE Ingenieros S.A.
- Formato: FIEBDC-3/2016
- Programa: Gerador de preços para construção civil. CYPE Ingenieros, S.A.
- Data: 28/03/2024
- Moeda: EUR
- Custos indirectos: 3 %
- IVA: 23 %

## U Infra-estruturas no logradouro

### UM Mobiliário urbano

#### UMQ Protecções pedonais

**UMQ045** m Barreira fixa.
Barreira de aço laminado a quente, com pé de montante fixo, de 778 mm de altura, formada por montantes de 80 mm de diâmetro e 2 mm de espessura, cor cinzento aço, maciços com poliuretano e remate superior de alumínio, e uma barra superior horizontal realizada com tubo de 50 mm de diâmetro e 1,5 mm de espessura de cor branca. Protecção do conjunto através de galvanização a quente de grande resistência antioxidante; tratamento desengordurante e fosfatado; lacado em estufa com poliéster ferro-texturado. Máxima aderência do revestimento exterior. Incluindo base de betão C20/25 (X0(P); D25; S2; Cl 1,0) para ancoragem de montantes e limpeza. Totalmente montada em obra.
Inclui: Marcação de alinhamentos e níveis. Execução da base de betão. Colocação e fixação das peças.
Critério de medição de projecto: Comprimento medido entre eixos, segundo documentação gráfica de Projecto.
Critério de medição de obra: Medir-se-á, a eixos, o comprimento realmente executado segundo especificações de Projecto.

| Código | Un | Descrição | Rendimento | Preço | Importância |
|---|---|---|---|---|---|
| mt10hmf020fa | m³ | Betão simples C20/25 (X0(P); D25; S2; Cl 1,0), fabricado em central, segundo NP EN 206. (material) | 0.1 | 74.97 | 7.497 |
| mt52mug515af | Ud | Barreira de aço laminado a quente, com pé de montante fixo, de 778 mm de altura, formada por montantes de 80 mm de diâmetro e 2 mm de espessura, cor cinzento aço, maciços com poliuretano e remate superior de alumínio, e uma barra superior horizontal realizada com tubo de 50 mm de diâmetro e 1,5 mm de espessura de cor branca. (material) | 1 | 90.59 | 90.590 |
| mo041 | h | Oficial de 1ª construção de obra civil. (mão de obra) | 0.5 | 22.68 | 11.340 |
| mo087 | h | Ajudante de construção de obra civil. (mão de obra) | 0.5 | 22.13 | 11.065 |
| % | % | Custos directos complementares | 2 % | 120.492 | 2.410 |
|  |  | Custos directos |  |  | 122.902 |

Resíduos:
- colocação: mt10hmf020fa Betão simples C20/25 (X0(P); D25; S2; Cl 1,0), fabricado em central, segundo NP EN 206; factor de resíduo 0.00152845

## Recursos

**mt10hmf020fa** m³ Betão simples C20/25 (X0(P); D25; S2; Cl 1,0), fabricado em central, segundo NP EN 206
Dados técnicos: Custo energético 1840.000 MJ; Emissão de CO2 230.000 kg; Código LER 17 01 01; Massa do elemento 2300 kg; Volume 1.533333 m3
