# Equipamento automático de aplicação de cloro

- Propriedade do ficheiro: CYPE Ingenieros S.A.
- Formato: FIEBDC-3/2016
- Programa: Gerador de preços para construção civil. CYPE Ingenieros, S.A.
- Data: 28/03/2024
- Moeda: EUR
- Custos indirectos: 3 %
- IVA: 23 %

## U Infra-estruturas no logradouro

### UP Piscinas

#### UPC Equipamentos de controlo e cloração

**UPC010** Ud Equipamento automático de aplicação de cloro.
Equipamento automático de aplicação de cloro e sulfato de água com bomba dosificadora electrónica. Inclusive regulador de cloro e PH, depósito de polietileno e tubagens de ligação.
Inclui: Colocação e fixação do equipamento. Colocação e fixação de acessórios e peças especiais. Verificação do correcto funcionamento da instalação.
Critério de medição de projecto: Número de unidades previstas, segundo documentação gráfica de Projecto.
Critério de medição de obra: Medir-se-á o número de unidades realmente executadas segundo especificações de Projecto.

| Código | Un | Descrição | Rendimento | Preço | Importância |
|---|---|---|---|---|---|
| mt47pec010 | Ud | Regulador de cloro-pH. (material) | 1 | 2227.26 | 2227.260 |
| mt47pec020 | Ud | Bomba dosificadora electrónica de sulfato de alumina, inclusive acessórios. (material) | 1 | 1070.47 | 1070.470 |
| mt47pec030 | Ud | Depósito de polietileno de 200 litros. (material) | 1 | 88.51 | 88.510 |
| mt47pec040 | Ud | Tubos, acessórios e material auxiliar. (material) | 1 | 68.52 | 68.520 |
| mo008 | h | Oficial de 1ª canalizador. (mão de obra) | 1.8 | 23.31 | 41.958 |
| mo107 | h | Ajudante de canalizador. (mão de obra) | 1.8 | 22.09 | 39.762 |
| % | % | Custos directos complementares | 2 % | 3536.480 | 70.730 |
|  |  | Custos directos |  |  | 3607.210 |

## Recursos

**mt47pec020** Ud Bomba dosificadora electrónica de sulfato de alumina, inclusive acessórios
Dados técnicos: Custo energético 0.860 MJ; Emissão de CO2 1.354 kg
Resíduos:
- embalagem: re150101 Embalagens de papel e cartão. (componente de resíduo); rendimento 1.593 kg; Código LER 15 01 01; Massa do elemento 1 kg; Volume 0.001333 m3
