# Projector subaquático para piscina de tanque de betão

- Propriedade do ficheiro: CYPE Ingenieros S.A.
- Formato: FIEBDC-3/2016
- Programa: Gerador de preços para construção civil. CYPE Ingenieros, S.A.
- Data: 10/06/2024
- Moeda: EUR
- Custos indirectos: 3 %
- IVA: 23 %

## U Infra-estruturas no logradouro

### UP Piscinas

#### UPI Equipamentos de iluminação

**UPI020** Ud Projector subaquático para piscina de tanque de betão.
Projector de luz branca, de plástico, de cor branca, com nicho de PVC, de 14,5 W de potência, classe de eficiência energética E, temperatura de cor 3000 K, fluxo luminoso 1485 lúmens, alimentação a 12 V, protecção IP68, para piscina de tanque de betão, com fixação através de cruz, buchas e parafusos. Inclusive acessórios, ganchos e material auxiliar.
Inclui: Montagem e fixação. Ligação. Verificação do seu correcto funcionamento.
Critério de medição de projecto: Número de unidades previstas, segundo documentação gráfica de Projecto.
Critério de medição de obra: Medir-se-á o número de unidades realmente executadas segundo especificações de Projecto.

| Código | Un | Descrição | Rendimento | Preço | Importância |
|---|---|---|---|---|---|
| mt47pil120ab | Ud | Projector de luz branca, de plástico, de cor branca, com nicho de PVC, de 14,5 W de potência, classe de eficiência energética E, temperatura de cor 3000 K, fluxo luminoso 1485 lúmens, alimentação a 12 V, protecção IP68, para piscina de tanque de betão, com fixação através de cruz, buchas e parafusos. (material) | 1 | 180.52 | 180.520 |
| mt34www011 | Ud | Material auxiliar para instalação de dispositivo de iluminação. (material) | 1 | 0.9 | 0.900 |
| mo003 | h | Oficial de 1ª electricista. (mão de obra) | 0.4 | 23.31 | 9.324 |
| mo102 | h | Ajudante de electricista. (mão de obra) | 0.4 | 22.09 | 8.836 |
| % | % | Custos directos complementares | 2 % | 199.580 | 3.992 |
|  |  | Custos directos |  |  | 203.572 |

## Recursos

**mt47pil120ab** Ud Projector de luz branca
Dados técnicos: Custo energético 0.964 MJ; Emissão de CO2 1.518 kg
Resíduos:
- embalagem: re150101 Embalagens de papel e cartão. (componente de resíduo); rendimento 1.786 kg; Código LER 15 01 01; Massa do elemento 1 kg; Volume 0.001333 m3
