# Revestimento contínuo decorativo de tanque de piscina com microcimento

- Propriedade do ficheiro: CYPE Ingenieros S.A.
- Formato: FIEBDC-3/2016
- Programa: Gerador de preços para construção civil. CYPE Ingenieros, S.A.
- Data: 28/03/2024
- Moeda: EUR
- Custos indirectos: 3 %
- IVA: 23 %

## U Infra-estruturas no logradouro

### UP Piscinas

#### UPU Revestimentos contínuos de microcimento

**UPU010** m² Revestimento contínuo decorativo de tanque de piscina com microcimento.
Revestimento contínuo decorativo com microcimento, em tanques de piscina. CAMADA BASE: microcImento monocomponente hidrófugo, cor branca neutro, em duas camadas, (1,5 kg/m² cada camada) e malha de fibra de vidro anti-álcalis, de 160 g/m² de massa superficial; com prévia aplicação de líquido de limpeza, biodegradável. CAMADA DECORATIVA: microcImento monocomponente hidrófugo, acabamento liso, cor branco, em duas camadas, (1 kg/m² cada camada); com prévia aplicação de líquido de limpeza, biodegradável. CAMADA DE VEDAÇÃO: protector hidrófugo em base aquosa.
Inclui: Limpeza da superfície suporte, através da projecção de jacto de água à pressão. Humedecimento da superfície. Limpeza da superfície suporte com o líquido de limpeza e posterior escovagem. Enxaguamento. Aspiração da superfície. Aplicação da camada base. Colocação da malha embebida na camada base. Raspagem das irregularidades existentes na camada base. Limpeza da camada base com o liquido de limpeza e posterior escovagem. Enxaguamento. Aspiração da superfície. Aplicação da camada decorativa. Polimento mecânico. Varredela e aspiração da superfície. Aplicação da camada de vedante.
Critério de medição de projecto: Superfície medida segundo documentação gráfica de Projecto.
Critério de medição de obra: Medir-se-á a superfície realmente executada segundo especificações de Projecto.

| Código | Un | Descrição | Rendimento | Preço | Importância |
|---|---|---|---|---|---|
| mt28mcm010d | l | Líquido de limpeza, biodegradável, para aplicar com pulverizador, para a eliminação de sais solúveis e eflorescências. (material) | 0.4 | 4.03 | 1.612 |
| mt28mcm030d | kg | MicrocImento monocomponente hidrófugo, cor branca neutro, composto de cimento, inertes seleccionados e aditivos, como camada base, prévia amassadura com água, para aplicar com palustra metálica. (material) | 3 | 4.07 | 12.210 |
| mt28mcm060f | m² | Malha de fibra de vidro anti-álcalis, de 160 g/m² de massa superficial e de 1x50 m, para armar microcimentos. (material) | 1.05 | 1.73 | 1.817 |
| mt28mcm020dW1b | kg | MicrocImento monocomponente hidrófugo, acabamento liso, cor branco, composto de cimento, inertes seleccionados e aditivos, como camada decorativa, prévia amassadura com água, para aplicar com palustra metálica. (material) | 2 | 5.48 | 10.960 |
| mt08aaa010a | m³ | Água. (material) | 0.004 | 1.5 | 0.006 |
| mt28mcm040d | l | Protector hidrófugo em base aquosa, com efeito anti-fúngico e prevenção de eflorescências, permeável ao vapor de água e com alta resistência a agentes atmosféricos e a ciclos de gelo-degelo, para tratamento superficial hidrofugante, aplicado em suportes porosos com talocha de esponja grossa. (material) | 0.05 | 6.89 | 0.345 |
| mq08lch020a | h | Equipamento de jacto de água à pressão. (equipamento) | 0.104 | 5.77 | 0.600 |
| mo020 | h | Oficial de 1ª construção. (mão de obra) | 0.7 | 22.68 | 15.876 |
| mo113 | h | Operário não qualificado construção. (mão de obra) | 1.354 | 21.45 | 29.043 |
| % | % | Custos directos complementares | 2 % | 72.469 | 1.449 |
|  |  | Custos directos |  |  | 73.918 |

Resíduos:
- colocação: mt28mcm010d Líquido de limpeza, biodegradável, para aplicar com pulverizador, para a eliminação de sais solúveis e eflorescências; factor de resíduo 0.0275
- colocação: mt28mcm030d; factor de resíduo 0.04904
- colocação: mt28mcm060f Malha de fibra de vidro anti-álcalis, de 160 g/m² de massa superficial e de 1x50 m, para armar microcimentos; factor de resíduo 0.055
- colocação: mt28mcm020dW1b; factor de resíduo 0.039751

## Recursos

**mt28mcm010d** l Líquido de limpeza, biodegradável, para aplicar com pulverizador, para a eliminação de sais solúveis e eflorescências
Dados técnicos: Custo energético 5.137 MJ; Emissão de CO2 0.237 kg; Código LER 20 01 30; Massa do elemento 1 kg; Volume 0.001 m3
Resíduos:
- embalagem: re170203 Plástico. (componente de resíduo); rendimento 0.032 kg; Código LER 17 02 03; Massa do elemento 1 kg; Volume 0.001667 m3

**mt28mcm030d** kg MicrocImento monocomponente hidrófugo
Dados técnicos: Custo energético 15.053 MJ; Emissão de CO2 0.575 kg; Código LER 17 09 04; Massa do elemento 1 kg; Volume 0.000667 m3
Resíduos:
- embalagem: re170203 Plástico; rendimento 0.003 kg

**mt28mcm060f** m² Malha de fibra de vidro anti-álcalis, de 160 g/m² de massa superficial e de 1x50 m, para armar microcimentos
Dados técnicos: Custo energético 13.504 MJ; Emissão de CO2 0.664 kg; Código LER 17 02 03; Massa do elemento 0.16 kg; Volume 0.000267 m3
Resíduos:
- embalagem: re170203 Plástico; rendimento 0.024 kg

**mt28mcm020dW1b** kg MicrocImento monocomponente hidrófugo
Dados técnicos: Custo energético 15.053 MJ; Emissão de CO2 0.575 kg; Código LER 17 09 04; Massa do elemento 1 kg; Volume 0.000667 m3
Resíduos:
- embalagem: re170203 Plástico; rendimento 0.003 kg

**mt08aaa010a** m³ Água
Dados técnicos: Custo energético 60.000 MJ; Emissão de CO2 30.000 kg
