# Controlador

- Propriedade do ficheiro: CYPE Ingenieros S.A.
- Formato: FIEBDC-3/2016
- Programa: Gerador de preços para construção civil. CYPE Ingenieros, S.A.
- Data: 28/03/2024
- Moeda: EUR
- Custos indirectos: 3 %
- IVA: 23 %

## U Infra-estruturas no logradouro

### UR Rega

#### URM Automatização

**URM030** Ud Controlador.
Programador electrónico para rega automática, híbrido, para 4 estações, com 2 programas e 2 arranques diários por programa, alimentação por transformador 230/24 V ou bateria de 9 V, com colocação mural no interior. Inclusive programação. Totalmente montado e ligado.
Inclui: Instalação na superfície da parede. Ligação eléctrica das electroválvulas. Ligação eléctrica com o transformador. Programação.
Critério de medição de projecto: Número de unidades previstas, segundo documentação gráfica de Projecto.
Critério de medição de obra: Medir-se-á o número de unidades realmente executadas segundo especificações de Projecto.

| Código | Un | Descrição | Rendimento | Preço | Importância |
|---|---|---|---|---|---|
| mt48pro030a | Ud | Programador electrónico para rega automática, híbrido, para 4 estações, com 2 programas e 2 arranques diários por programa, alimentação por transformador 230/24 V ou bateria de 9 V, com colocação mural no interior. (material) | 1 | 182.84 | 182.840 |
| mo003 | h | Oficial de 1ª electricista. (mão de obra) | 0.857 | 23.31 | 19.977 |
| mo102 | h | Ajudante de electricista. (mão de obra) | 0.857 | 22.09 | 18.931 |
| % | % | Custos directos complementares | 2 % | 221.748 | 4.435 |
|  |  | Custos directos |  |  | 226.183 |
