# Rega de impregnação

- Propriedade do ficheiro: CYPE Ingenieros S.A.
- Formato: FIEBDC-3/2016
- Programa: Gerador de preços para construção civil. CYPE Ingenieros, S.A.
- Data: 28/03/2024
- Moeda: EUR
- Custos indirectos: 3 %
- IVA: 23 %

## U Infra-estruturas no logradouro

### UX Pavimentos

#### UXF Betuminosos

**UXF100** m² Rega de impregnação.
Rega de impregnação com 1,0 kg/m² de emulsão betuminosa catiónica C50BF4, com um 50% de betume asfáltico como ligante e aditivo fluidificante.
Inclui: Varredela e preparação da superfície suporte. Aplicação da emulsão betuminosa.
Critério de medição de projecto: Superfície medida em projecção horizontal, segundo documentação gráfica de Projecto.
Critério de medição de obra: Medir-se-á, em projecção horizontal, a superfície realmente executada segundo especificações de Projecto.

| Código | Un | Descrição | Rendimento | Preço | Importância |
|---|---|---|---|---|---|
| mt47aag050fa | kg | Emulsão betuminosa catiónica C50BF4, com um 50% de betume asfáltico como ligante e aditivo fluidificante, para usar como rega de impregnação em pavimentos betuminosos, segundo NP EN 13808. (material) | 1 | 0.54 | 0.540 |
| mq11bar010 | h | Varredora rebocada com motor auxiliar. (equipamento) | 0.001 | 66.67 | 0.067 |
| mq02cia020f | h | Camião cisterna equipamento para rega, de 8 m³ de capacidade. (equipamento) | 0.003 | 123 | 0.369 |
| mo041 | h | Oficial de 1ª construção de obra civil. (mão de obra) | 0.003 | 22.68 | 0.068 |
| mo087 | h | Ajudante de construção de obra civil. (mão de obra) | 0.003 | 22.13 | 0.066 |
| % | % | Custos directos complementares | 2 % | 1.110 | 0.022 |
|  |  | Custos directos |  |  | 1.132 |

Resíduos:
- colocação: mt47aag050fa; factor de resíduo 0.007

## Recursos

**mt47aag050fa** kg Emulsão betuminosa catiónica C50BF4
Dados técnicos: Custo energético 31.940 MJ; Emissão de CO2 0.230 kg; Código LER 17 03 02; Massa do elemento 1 kg; Volume 0.001 m3
