# Relatório de resultados do ensaio através de ultra-sons

- Propriedade do ficheiro: CYPE Ingenieros S.A.
- Formato: FIEBDC-3/2016
- Programa: Gerador de preços para construção civil. CYPE Ingenieros, S.A.
- Data: 28/03/2024
- Moeda: EUR
- Custos indirectos: 3 %
- IVA: 23 %

## X Controlo de qualidade e ensaios

### XE Estruturas de betão armado

#### XEI Ensaios não destrutivos

**XEI125** Ud Relatório de resultados do ensaio através de ultra-sons.
Relatório sobre os resultados obtidos no ensaio através de ultra-sons, realizado por laboratório acreditado na área técnica correspondente.
Inclui: Elaboração do relatório com os resultados.
Critério de medição de projecto: Número de unidades previstas, segundo documentação do Plano de controlo de qualidade.

| Código | Un | Descrição | Rendimento | Preço | Importância |
|---|---|---|---|---|---|
| mt49tei031 | Ud | Relatório de reconhecimento sobre os resultados obtidos no ensaio com ultra-sons, realizado por laboratório acreditado na área técnica correspondente. (material) | 1 | 172.79 | 172.790 |
| % | % | Custos directos complementares | 2 % | 172.790 | 3.456 |
|  |  | Custos directos |  |  | 176.246 |
