# Ensaio para a determinação do índice de isolamento sonoro

- Propriedade do ficheiro: CYPE Ingenieros S.A.
- Formato: FIEBDC-3/2016
- Programa: Gerador de preços para construção civil. CYPE Ingenieros, S.A.
- Data: 28/03/2024
- Moeda: EUR
- Custos indirectos: 3 %
- IVA: 23 %

## X Controlo de qualidade e ensaios

### XN Acústica

#### XNR Sons de condução aérea e de percussão

**XNR010** Ud Ensaio para a determinação do índice de isolamento sonoro.
Ensaios para a medição do índice de isolamento sonoro a sons de condução aérea e de percussão. Sons aéreos: em separação entre diferentes unidades de ocupação segundo NP EN ISO 140-4, em separação entre a unidade de ocupação e espaços comuns do edifício segundo NP EN ISO 140-4, em elemento horizontal segundo NP EN ISO 140-4, em fachada segundo NP EN ISO 140-5. Sons de percussão: em elemento horizontal segundo NP EN ISO 140-7. Incluindo deslocamento à obra e relatório de resultados.
Inclui: Deslocamento à obra. Realização de ensaios "in situ".
Critério de medição de projecto: Ensaio a realizar, segundo documentação do Plano de controlo de qualidade.

| Código | Un | Descrição | Rendimento | Preço | Importância |
|---|---|---|---|---|---|
| mt49des030 | Ud | Deslocamento de pessoal e equipamento para a obra para a realização de ensaios de isolamento sonoro. (material) | 1 | 150 | 150.000 |
| mt49ais010a | Ud | Ensaio para a medição de isolamento sonoro a sons de condução aérea entre locais, segundo NP EN ISO 140-4. (material) | 3 | 120.2 | 360.600 |
| mt49ais010b | Ud | Ensaio para a medição de isolamento sonoro a sons de condução aérea em fachada, segundo NP EN ISO 140-5. (material) | 1 | 120.2 | 120.200 |
| mt49ais010c | Ud | Ensaio para a medição de isolamento sonoro a sons de percussão em elemento horizontal, segundo NP EN ISO 140-7. (material) | 1 | 120.2 | 120.200 |
| mt49ais020 | Ud | Relatório de resultados dos ensaios de isolamento sonoro. (material) | 1 | 180 | 180.000 |
| % | % | Custos directos complementares | 2 % | 931.000 | 18.620 |
|  |  | Custos directos |  |  | 949.620 |
