# Ensaio de carga de vigotas

- Propriedade do ficheiro: CYPE Ingenieros S.A.
- Formato: FIEBDC-3/2016
- Programa: Gerador de preços para construção civil. CYPE Ingenieros, S.A.
- Data: 28/03/2024
- Moeda: EUR
- Custos indirectos: 3 %
- IVA: 23 %

## X Controlo de qualidade e ensaios

### XP Pré-fabricados de betão

#### XPV Vigotas

**XPV010** Ud Ensaio de carga de vigotas.
Ensaio de carga a realizar em obra, sobre uma vigota de betão, para a determinação do momento de rotura segundo NP EN 206. Incluindo deslocamento à obra e relatório de resultados.
Inclui: Deslocamento à obra. Realização dos ensaios. Redacção de relatório dos resultados dos ensaios realizados.
Critério de medição de projecto: Ensaio a realizar, segundo documentação do Plano de controlo de qualidade.

| Código | Un | Descrição | Rendimento | Preço | Importância |
|---|---|---|---|---|---|
| mt49vig010 | Ud | Ensaio de carga para determinar a carga de ruptura de uma vigota de betão, segundo NP EN 206. (material) | 1 | 141.11 | 141.110 |
| % | % | Custos directos complementares | 2 % | 141.110 | 2.822 |
|  |  | Custos directos |  |  | 143.932 |
