# Ensaio funcional de caixilharia exterior

- Propriedade do ficheiro: CYPE Ingenieros S.A.
- Formato: FIEBDC-3/2016
- Programa: Gerador de preços para construção civil. CYPE Ingenieros, S.A.
- Data: 28/03/2024
- Moeda: EUR
- Custos indirectos: 3 %
- IVA: 23 %

## X Controlo de qualidade e ensaios

### XR Ensaios funcionais

#### XRF Fachadas

**XRF020** Ud Ensaio funcional de caixilharia exterior.
Ensaio funcional a realizar por laboratório acreditado na área técnica correspondente, para verificar a estanquidade de uma caixilharia exterior instalada em obra, realizado uma vez executada a parede de fachada e antes de colocar a tinta ou o acabamento interior da parede, através da simulação de chuva sobre a caixilharia e uma parte da parede perimetral à mesma. Incluindo deslocamento à obra e relatório de resultados.
Inclui: Deslocamento à obra. Realização do ensaio. Redacção de relatório do resultado do ensaio realizado.
Critério de medição de projecto: Ensaio a realizar, segundo documentação do Plano de controlo de qualidade.
Critério de medição de obra: Será medido o número de ensaios realizados por laboratório acreditado segundo especificações de Projecto.

| Código | Un | Descrição | Rendimento | Preço | Importância |
|---|---|---|---|---|---|
| mt49prs030 | Ud | Ensaio funcional para verificar a estanquidade de uma caixilharia exterior instalada em obra, através de simulação de chuva, inclusive deslocamento à obra e relatório de resultados. (material) | 1 | 174.61 | 174.610 |
| % | % | Custos directos complementares | 2 % | 174.610 | 3.492 |
|  |  | Custos directos |  |  | 178.102 |
