# Ensaio de vidro

- Propriedade do ficheiro: CYPE Ingenieros S.A.
- Formato: FIEBDC-3/2016
- Programa: Gerador de preços para construção civil. CYPE Ingenieros, S.A.
- Data: 28/03/2024
- Moeda: EUR
- Custos indirectos: 3 %
- IVA: 23 %

## X Controlo de qualidade e ensaios

### XV Vidros

#### XVV Vidros

**XVV010** Ud Ensaio de vidro.
Ensaios a realizar em laboratório acreditado na área técnica correspondente, sobre uma amostra de vidro, recolhida em obra, para a determinação das seguintes características: planicidade. Incluindo deslocamento à obra e relatório de resultados.
Inclui: Deslocamento à obra. Recolha de amostras. Realização dos ensaios. Redacção de relatório dos resultados dos ensaios realizados.
Critério de medição de projecto: Ensaio a realizar, segundo documentação do Plano de controlo de qualidade.

| Código | Un | Descrição | Rendimento | Preço | Importância |
|---|---|---|---|---|---|
| mt49des010 | Ud | Repercussão por deslocamento à obra para a recolha de amostras. (material) | 1 | 0.74 | 0.740 |
| mt49vid020 | Ud | Recolha em obra de amostras de vidro, cujo peso não exceda 50 kg. (material) | 1 | 32.02 | 32.020 |
| mt49vid040 | Ud | Ensaio para determinar a planicidade de uma amostra de vidro. (material) | 1 | 77.45 | 77.450 |
| mt49vid030 | Ud | Relatório de resultados dos ensaios realizados sobre uma amostra de vidro. (material) | 1 | 96.06 | 96.060 |
| % | % | Custos directos complementares | 2 % | 206.270 | 4.125 |
|  |  | Custos directos |  |  | 210.395 |
