# Estrado de madeira para protecção de pequena abertura horizontal de laje

- Propriedade do ficheiro: CYPE Ingenieros S.A.
- Formato: FIEBDC-3/2016
- Programa: Gerador de preços para construção civil. CYPE Ingenieros, S.A.
- Data: 28/03/2024
- Moeda: EUR
- Custos indirectos: 3 %
- IVA: 23 %

## Y Segurança e saúde

### YC Sistemas de protecção colectiva

#### YCH Protecção de aberturas horizontais em estruturas

**YCH030** m² Estrado de madeira para protecção de pequena abertura horizontal de laje.
Protecção de abertura horizontal de laje de superfície inferior ou igual a 1 m² através de painel de madeira de pinho de 22 mm de espessura, colocado de maneira que cubra a totalidade da abertura, reforçado na sua parte inferior por pranchas pequenas, ficando o conjunto com a suficiente resistência para suportar os esforços aos que será submetido e fixado à laje com pregos de cabeça chata de aço de modo que se impeça o seu movimento horizontal. Amortizável em 4 utilizações.
Critério de medição de projecto: Superfície da abertura horizontal, medida segundo Plano de Segurança e Saúde.
Critério de medição de obra: Será medida a superfície realmente montada segundo especificações do Plano de Segurança e Saúde.

| Código | Un | Descrição | Rendimento | Preço | Importância |
|---|---|---|---|---|---|
| mt13blm010d | m² | Painel de madeira de pinho hidrofugada, espessura 22 mm. (material) | 0.333 | 9.81 | 3.267 |
| mt50spa050g | m³ | Prancha de madeira de pinho, dimensões 15x5,2 cm. (material) | 0.007 | 424.8 | 2.974 |
| mt50sph020 | kg | Pregos de cabeça chata de aço de 20x100 mm. (material) | 0.04 | 1.21 | 0.048 |
| mo119 | h | Oficial de 1ª Segurança e Saúde. (mão de obra) | 0.1 | 22.68 | 2.268 |
| mo120 | h | Operário Segurança e Saúde. (mão de obra) | 0.1 | 21.45 | 2.145 |
| % | % | Custos directos complementares | 2 % | 10.702 | 0.214 |
|  |  | Custos directos |  |  | 10.916 |

Resíduos:
- colocação: mt13blm010d Painel de madeira de pinho hidrofugada, espessura 22 mm; factor de resíduo 0.014
- colocação: mt50spa050g Prancha de madeira de pinho, dimensões 15x5,2 cm; factor de resíduo 1
- colocação: mt50sph020 Pregos de cabeça chata de aço de 20x100 mm; factor de resíduo 0.010598

## Recursos

**mt13blm010d** m² Painel de madeira de pinho hidrofugada, espessura 22 mm
Dados técnicos: Custo energético 1646.570 MJ; Emissão de CO2 -22.362 kg; Código LER 17 02 01; Massa do elemento 12.1 kg; Volume 0.011 m3
Resíduos:
- embalagem: re170203 Plástico. (componente de resíduo); rendimento 0.03 kg; Código LER 17 02 03; Massa do elemento 1 kg; Volume 0.001667 m3

**mt50spa050g** m³ Prancha de madeira de pinho, dimensões 15x5,2 cm
Dados técnicos: Custo energético 78108.000 MJ; Emissão de CO2 -1069.500 kg; Código LER 17 02 01; Massa do elemento 575 kg; Volume 0.522727 m3

**mt50sph020** kg Pregos de cabeça chata de aço de 20x100 mm
Dados técnicos: Custo energético 9.830 MJ; Emissão de CO2 0.510 kg; Código LER 17 04 05; Massa do elemento 1 kg; Volume 0.000476 m3
