# Protecção de abertura de janela em parede exterior

- Propriedade do ficheiro: CYPE Ingenieros S.A.
- Formato: FIEBDC-3/2016
- Programa: Gerador de preços para construção civil. CYPE Ingenieros, S.A.
- Data: 28/03/2024
- Moeda: EUR
- Custos indirectos: 3 %
- IVA: 23 %

## Y Segurança e saúde

### YC Sistemas de protecção colectiva

#### YCK Protecção de aberturas verticais

**YCK020** Ud Protecção de abertura de janela em parede exterior.
Protecção de abertura de janela de entre 95 e 165 cm de largura em parede exterior, através de dois tubos metálicos extensíveis, com parafuso cilíndrico com hexágono interior para chave Allen, para fixação dos tubos, amortizáveis em 20 utilizações, colocados uma vez construído o pano exterior da parede e ancorados aos orifícios previamente realizados nos laterais da abertura da janela.
Critério de medição de projecto: Número de unidades previstas, segundo Plano de Segurança e Saúde.
Critério de medição de obra: Medir-se-á o número de unidades realmente colocadas segundo especificações do Plano de Segurança e Saúde.

| Código | Un | Descrição | Rendimento | Preço | Importância |
|---|---|---|---|---|---|
| mt50spb015b | Ud | Tubo metálico extensível de 95/165 cm de comprimento, com parafuso cilíndrico com hexágono interior para chave Allen, para fixação dos tubos. (material) | 0.1 | 112.9 | 11.290 |
| mo120 | h | Operário Segurança e Saúde. (mão de obra) | 0.1 | 21.45 | 2.145 |
| % | % | Custos directos complementares | 2 % | 13.435 | 0.269 |
|  |  | Custos directos |  |  | 13.704 |

Resíduos:
- colocação: mt50spb015b; factor de resíduo 1

## Recursos

**mt50spb015b** Ud Tubo metálico extensível de 95/165 cm de comprimento
Dados técnicos: Custo energético 48.659 MJ; Emissão de CO2 2.525 kg; Código LER 17 04 05; Massa do elemento 4.95 kg; Volume 0.002357 m3
