# Linha de ancoragem horizontal temporária, de fita de poliéster, fixada a suporte metálico

- Propriedade do ficheiro: CYPE Ingenieros S.A.
- Formato: FIEBDC-3/2016
- Programa: Gerador de preços para construção civil. CYPE Ingenieros, S.A.
- Data: 28/03/2024
- Moeda: EUR
- Custos indirectos: 3 %
- IVA: 23 %

## Y Segurança e saúde

### YC Sistemas de protecção colectiva

#### YCL Linhas e dispositivos de ancoragem

**YCL152** Ud Linha de ancoragem horizontal temporária, de fita de poliéster, fixada a suporte metálico.
Fornecimento, colocação e desmontagem de linha de ancoragem horizontal temporal, de fita de poliéster, de 10 m de comprimento, para segurar a um operário, classe C, composta por 2 dispositivos de ancoragem de aço galvanizado, formado cada um deles por placa de ancoragem, dois parafusos em "U" quadrados, anilhas e porcas de aço, amortizáveis em 3 utilizações, para fixação a suporte metálico e 1 fita de poliéster de 35 mm de largura e 10 m de comprimento, com tensor com mecanismo de bloqueio antirretorno e mosquetão em ambos os extremos, amortizável em 3 utilizações.
Critério de medição de projecto: Número de unidades previstas, segundo Plano de Segurança e Saúde.
Critério de medição de obra: Medir-se-á o número de unidades realmente colocadas segundo especificações do Plano de Segurança e Saúde.

| Código | Un | Descrição | Rendimento | Preço | Importância |
|---|---|---|---|---|---|
| mt50spd050b | Ud | Dispositivo de ancoragem de aço galvanizado, formado por placa de ancoragem, dois parafusos em "U" quadrados, anilhas e porcas de aço, amortizável em 3 utilizações, para fixação a suporte metálico. (material) | 0.66 | 25.92 | 17.107 |
| mt50spl210b | Ud | Fita de poliéster de 35 mm de largura e 10 m de comprimento, com tensor com mecanismo de bloqueio antirretorno e mosquetão em ambos os extremos, amortizável em 3 utilizações. (material) | 0.33 | 118.08 | 38.966 |
| mo119 | h | Oficial de 1ª Segurança e Saúde. (mão de obra) | 0.06 | 22.68 | 1.361 |
| mo120 | h | Operário Segurança e Saúde. (mão de obra) | 0.09 | 21.45 | 1.931 |
| % | % | Custos directos complementares | 2 % | 59.365 | 1.187 |
|  |  | Custos directos |  |  | 60.552 |

Resíduos:
- colocação: mt50spd050b; factor de resíduo 1

## Recursos

**mt50spd050b** Ud Dispositivo de ancoragem de aço galvanizado
Dados técnicos: Custo energético 57.730 MJ; Emissão de CO2 5.888 kg; Código LER 17 04 05; Massa do elemento 2.3 kg; Volume 0.001095 m3
