# Linha de ancoragem horizontal temporal, de cabo de aço, com amortecedor de quedas

- Propriedade do ficheiro: CYPE Ingenieros S.A.
- Formato: FIEBDC-3/2016
- Programa: Gerador de preços para construção civil. CYPE Ingenieros, S.A.
- Data: 28/03/2024
- Moeda: EUR
- Custos indirectos: 3 %
- IVA: 23 %

## Y Segurança e saúde

### YC Sistemas de protecção colectiva

#### YCL Linhas e dispositivos de ancoragem

**YCL160** Ud Linha de ancoragem horizontal temporal, de cabo de aço, com amortecedor de quedas.
Fornecimento, colocação e desmontagem de linha de ancoragem horizontal temporal, de cabo de aço, com amortecedor de quedas, de 20 m de comprimento máximo, para segurar até três operários, classe C, composta por 2 placas de ancoragem e 1 linha de ancoragem flexível, formada por 1 absorvedor de energia com indicador de tensão e indicador de número de quedas; 1 tensor e 20 m de cabo, de aço galvanizado, de 8 mm de diâmetro, composto por 7 cordões de 19 fios, com prensado terminal com casquilho de cobre, guarda cabo e conector num extremo, amortizável em 3 utilizações. Inclusive elementos para fixação mecânica a paramento das placas de ancoragem.
Critério de medição de projecto: Número de unidades previstas, segundo Plano de Segurança e Saúde.
Critério de medição de obra: Medir-se-á o número de unidades realmente colocadas segundo especificações do Plano de Segurança e Saúde.

| Código | Un | Descrição | Rendimento | Preço | Importância |
|---|---|---|---|---|---|
| mt50spl305 | Ud | Placa de ancoragem de aço galvanizado, para fixação mecânica a paramento. (material) | 2 | 33.84 | 67.680 |
| mt50spl005 | Ud | Fixação composta por bucha química, anilha e parafuso de aço inoxidável de 12 mm de diâmetro e 80 mm de comprimento. (material) | 8 | 6.91 | 55.280 |
| mt50spl300b | Ud | Linha de ancoragem flexível, formada por 1 absorvedor de energia com indicador de tensão e indicador de número de quedas; 1 tensor e 20 m de cabo, de aço galvanizado, de 8 mm de diâmetro, composto por 7 cordões de 19 fios, com prensado terminal com casquilho de cobre, guarda cabo e conector num extremo, amortizável em 3 utilizações. (material) | 0.33 | 1238.4 | 408.672 |
| mo119 | h | Oficial de 1ª Segurança e Saúde. (mão de obra) | 0.4 | 22.68 | 9.072 |
| mo120 | h | Operário Segurança e Saúde. (mão de obra) | 0.8 | 21.45 | 17.160 |
| % | % | Custos directos complementares | 2 % | 557.864 | 11.157 |
|  |  | Custos directos |  |  | 569.021 |

## Recursos

**mt50spl300b** Ud Linha de ancoragem flexível
Dados técnicos: Custo energético 320.689 MJ; Emissão de CO2 16.995 kg
Resíduos:
- embalagem: re150101 Embalagens de papel e cartão. (componente de resíduo); rendimento 0.086 kg; Código LER 15 01 01; Massa do elemento 1 kg; Volume 0.001333 m3
