# Pala de protecção do acesso ao edifício

- Propriedade do ficheiro: CYPE Ingenieros S.A.
- Formato: FIEBDC-3/2016
- Programa: Gerador de preços para construção civil. CYPE Ingenieros, S.A.
- Data: 28/03/2024
- Moeda: EUR
- Custos indirectos: 3 %
- IVA: 23 %

## Y Segurança e saúde

### YC Sistemas de protecção colectiva

#### YCM Escadas, palas, passadiços e plataformas

**YCM020** m Pala de protecção do acesso ao edifício.
Pala de protecção do acesso ao edifício perante a possível queda de objectos formada por: estrutura metálica tubular de 1,50 m de largura e 3,00 m de altura, amortizável em 8 utilizações e plataforma de painel de madeira de pinho de 22 mm de espessura, reforçado na sua parte inferior por pranchas cravadas com pregos de cabeça chata de aço, em sentido contrário, com rodapé de pranchas de 15x5,2 cm, amortizável em 4 utilizações.
Critério de medição de projecto: Comprimento medido segundo Plano de Segurança e Saúde.
Critério de medição de obra: Será medido o comprimento realmente montado segundo especificações do Plano de Segurança e Saúde.

| Código | Un | Descrição | Rendimento | Preço | Importância |
|---|---|---|---|---|---|
| mt50spa010k | Ud | Pórtico de andaime metálico tubular de 1,5 m de largura e 3 m de altura. (material) | 0.067 | 38.98 | 2.612 |
| mt50spa020c | Ud | Diagonais de contraventamento para módulo de andaime de 3 m de altura. (material) | 0.134 | 16.14 | 2.163 |
| mt50spa030a | Ud | Base regulável para pórtico. (material) | 0.134 | 19.21 | 2.574 |
| mt50spa040d | Ud | Longitudinal para andaime de 3 m de comprimento. (material) | 0.067 | 11.25 | 0.754 |
| mt13blm010d | m² | Painel de madeira de pinho hidrofugada, espessura 22 mm. (material) | 0.375 | 9.81 | 3.679 |
| mt50spa050g | m³ | Prancha de madeira de pinho, dimensões 15x5,2 cm. (material) | 0.009 | 424.8 | 3.823 |
| mt50sph020 | kg | Pregos de cabeça chata de aço de 20x100 mm. (material) | 0.027 | 1.21 | 0.033 |
| mo119 | h | Oficial de 1ª Segurança e Saúde. (mão de obra) | 0.35 | 22.68 | 7.938 |
| mo120 | h | Operário Segurança e Saúde. (mão de obra) | 0.35 | 21.45 | 7.508 |
| % | % | Custos directos complementares | 2 % | 31.084 | 0.622 |
|  |  | Custos directos |  |  | 31.706 |

Resíduos:
- colocação: mt13blm010d Painel de madeira de pinho hidrofugada, espessura 22 mm; factor de resíduo 0.014
- colocação: mt50spa050g Prancha de madeira de pinho, dimensões 15x5,2 cm; factor de resíduo 1
- colocação: mt50sph020 Pregos de cabeça chata de aço de 20x100 mm; factor de resíduo 0.010598

## Recursos

**mt13blm010d** m² Painel de madeira de pinho hidrofugada, espessura 22 mm
Dados técnicos: Custo energético 1646.570 MJ; Emissão de CO2 -22.362 kg; Código LER 17 02 01; Massa do elemento 12.1 kg; Volume 0.011 m3
Resíduos:
- embalagem: re170203 Plástico. (componente de resíduo); rendimento 0.03 kg; Código LER 17 02 03; Massa do elemento 1 kg; Volume 0.001667 m3

**mt50spa050g** m³ Prancha de madeira de pinho, dimensões 15x5,2 cm
Dados técnicos: Custo energético 78108.000 MJ; Emissão de CO2 -1069.500 kg; Código LER 17 02 01; Massa do elemento 575 kg; Volume 0.522727 m3

**mt50sph020** kg Pregos de cabeça chata de aço de 20x100 mm
Dados técnicos: Custo energético 9.830 MJ; Emissão de CO2 0.510 kg; Código LER 17 04 05; Massa do elemento 1 kg; Volume 0.000476 m3
