# Plataforma em consola para descarga de materiais em piso

- Propriedade do ficheiro: CYPE Ingenieros S.A.
- Formato: FIEBDC-3/2016
- Programa: Gerador de preços para construção civil. CYPE Ingenieros, S.A.
- Data: 28/03/2024
- Moeda: EUR
- Custos indirectos: 3 %
- IVA: 23 %

## Y Segurança e saúde

### YC Sistemas de protecção colectiva

#### YCM Escadas, palas, passadiços e plataformas

**YCM060** Ud Plataforma em consola para descarga de materiais em piso.
Plataforma metálica em consola fixa, para descarga de materiais em piso, de 1,80 m de largura e 1,56 m de comprimento, com guarda-corpos e portas de segurança de batente, para uma carga máxima admitida de 1.500 kg, amortizável em 150 utilizações, fixada à laje através de ancoragens e escoras metálicas telescópicas.
Critério de medição de projecto: Número de unidades previstas, segundo Plano de Segurança e Saúde.
Critério de medição de obra: Medir-se-á o número de unidades realmente colocadas segundo especificações do Plano de Segurança e Saúde.

| Código | Un | Descrição | Rendimento | Preço | Importância |
|---|---|---|---|---|---|
| mt50spa090a | Ud | Plataforma metálica em consola, fixa, para descarga de materiais em piso, de 1,80 m de largura e 1,56 m de comprimento, com guarda-corpos e portas de segurança de batente, para uma carga máxima admitida de 1.500 kg e uma velocidade máxima de descida da carga, suspensa e transportada pela grua, não superior a 0,20 m/s. (material) | 0.007 | 720 | 5.040 |
| mt50spa081a | Ud | Escora metálica telescópica, até 3 m de altura. (material) | 0.04 | 19.25 | 0.770 |
| mt07ala011j | kg | Placa de aço laminado EN 10025 S275JR, para aplicações estruturais. Trabalhada e montada em oficina, para colocar em obra. (material) | 0.1 | 2.42 | 0.242 |
| mt11aka200 | Ud | Varão roscado. (material) | 8 | 0.6 | 4.800 |
| mt07aav040a | Ud | Porca e anilha de aço zincado 4,8 segundo EN ISO 898-2, de 16 mm de diâmetro. (material) | 16 | 0.37 | 5.920 |
| mo119 | h | Oficial de 1ª Segurança e Saúde. (mão de obra) | 0.2 | 22.68 | 4.536 |
| mo120 | h | Operário Segurança e Saúde. (mão de obra) | 0.2 | 21.45 | 4.290 |
| % | % | Custos directos complementares | 2 % | 25.598 | 0.512 |
|  |  | Custos directos |  |  | 26.110 |

Resíduos:
- colocação: mt50spa090a; factor de resíduo 1
- colocação: mt50spa081a Escora metálica telescópica, até 3 m de altura; factor de resíduo 1
- colocação: mt07ala011j; factor de resíduo 0.0045
- colocação: mt07aav040a Porca e anilha de aço zincado 4,8 segundo EN ISO 898-2, de 16 mm de diâmetro; factor de resíduo 0.02

## Recursos

**mt50spa090a** Ud Plataforma metálica em consola
Dados técnicos: Custo energético 1995.490 MJ; Emissão de CO2 103.530 kg; Código LER 17 04 05; Massa do elemento 203 kg; Volume 0.096667 m3

**mt50spa081a** Ud Escora metálica telescópica, até 3 m de altura
Dados técnicos: Custo energético 97.317 MJ; Emissão de CO2 5.049 kg; Código LER 17 04 05; Massa do elemento 9.9 kg; Volume 0.004714 m3

**mt07ala011j** kg Placa de aço laminado EN 10025 S275JR
Dados técnicos: Custo energético 9.830 MJ; Emissão de CO2 0.510 kg; Código LER 17 04 05; Massa do elemento 1 kg; Volume 0.000476 m3

**mt07aav040a** Ud Porca e anilha de aço zincado 4,8 segundo EN ISO 898-2, de 16 mm de diâmetro
Dados técnicos: Custo energético 4.388 MJ; Emissão de CO2 0.222 kg; Código LER 17 04 05; Massa do elemento 0.2 kg; Volume 0.000095 m3
Resíduos:
- embalagem: re170203 Plástico. (componente de resíduo); rendimento 0.025 kg; Código LER 17 02 03; Massa do elemento 1 kg; Volume 0.001667 m3
