# Vedação provisória de terreno com placas pré-fabricadas de betão

- Propriedade do ficheiro: CYPE Ingenieros S.A.
- Formato: FIEBDC-3/2016
- Programa: Gerador de preços para construção civil. CYPE Ingenieros, S.A.
- Data: 28/03/2024
- Moeda: EUR
- Custos indirectos: 3 %
- IVA: 23 %

## Y Segurança e saúde

### YC Sistemas de protecção colectiva

#### YCR Vedação provisória de terreno

**YCR040** m Vedação provisória de terreno com placas pré-fabricadas de betão.
Vedação provisória de terreno, de 2 m de altura, composta por placas aligeiradas de betão armado, de 1,92x0,40 m e 4 cm de espessura, amortizáveis em 5 utilizações, e suportes pré-fabricados de betão armado, de 2,5 m de comprimento e 12x14 cm de secção, ancorados ao terreno através de cubos de betão C20/25 (X0(P); D25; S2; Cl 1,0) de 60x60x60 cm, cada 2,0 m, amortizáveis em 5 utilizações.
Critério de medição de projecto: Comprimento medido segundo Plano de Segurança e Saúde.
Critério de medição de obra: Será medido o comprimento realmente montado segundo especificações do Plano de Segurança e Saúde.

| Código | Un | Descrição | Rendimento | Preço | Importância |
|---|---|---|---|---|---|
| mt50spv065 | Ud | Placa aligeirada de betão armado de 1,92x0,4 m e 4 cm de espessura. (material) | 0.5 | 11.09 | 5.545 |
| mt50spv060a | Ud | Poste pré-fabricado de betão armado de 2,5 m de comprimento e 12x14 cm de secção. (material) | 0.14 | 26.06 | 3.648 |
| mt10hmf020fa | m³ | Betão simples C20/25 (X0(P); D25; S2; Cl 1,0), fabricado em central, segundo NP EN 206. (material) | 0.151 | 74.97 | 11.320 |
| mo119 | h | Oficial de 1ª Segurança e Saúde. (mão de obra) | 0.5 | 22.68 | 11.340 |
| mo120 | h | Operário Segurança e Saúde. (mão de obra) | 0.5 | 21.45 | 10.725 |
| % | % | Custos directos complementares | 2 % | 42.578 | 0.852 |
|  |  | Custos directos |  |  | 43.430 |

Resíduos:
- colocação: mt50spv065 Placa aligeirada de betão armado de 1,92x0,4 m e 4 cm de espessura; factor de resíduo 1
- colocação: mt50spv060a Poste pré-fabricado de betão armado de 2,5 m de comprimento e 12x14 cm de secção; factor de resíduo 1
- colocação: mt10hmf020fa Betão simples C20/25 (X0(P); D25; S2; Cl 1,0), fabricado em central, segundo NP EN 206; factor de resíduo 0.00152845

## Recursos

**mt50spv065** Ud Placa aligeirada de betão armado de 1,92x0,4 m e 4 cm de espessura
Dados técnicos: Custo energético 62.370 MJ; Emissão de CO2 8.190 kg; Código LER 17 01 01; Massa do elemento 63 kg; Volume 0.042 m3

**mt50spv060a** Ud Poste pré-fabricado de betão armado de 2,5 m de comprimento e 12x14 cm de secção
Dados técnicos: Custo energético 79.200 MJ; Emissão de CO2 10.400 kg; Código LER 17 01 01; Massa do elemento 80 kg; Volume 0.053333 m3

**mt10hmf020fa** m³ Betão simples C20/25 (X0(P); D25; S2; Cl 1,0), fabricado em central, segundo NP EN 206
Dados técnicos: Custo energético 1840.000 MJ; Emissão de CO2 230.000 kg; Código LER 17 01 01; Massa do elemento 2300 kg; Volume 1.533333 m3
