# Sistema anti-quedas

- Propriedade do ficheiro: CYPE Ingenieros S.A.
- Formato: FIEBDC-3/2016
- Programa: Gerador de preços para construção civil. CYPE Ingenieros, S.A.
- Data: 28/03/2024
- Moeda: EUR
- Custos indirectos: 3 %
- IVA: 23 %

## Y Segurança e saúde

### YI Equipamentos de protecção individual

#### YID Contra quedas em altura

**YID010** Ud Sistema anti-quedas.
Sistema anti-quedas composto por um conector básico (classe B) que permite ensamblar o sistema com um dispositivo de ancoragem, amortizável em 4 utilizações; um dispositivo anti-quedas deslizante sobre linha de ancoragem flexível com função de bloqueio automático e um sistema de guia, amortizável em 4 utilizações; uma corda de fibra de comprimento fixo como elemento de amarração, amortizável em 4 utilizações; um absorvedor de energia encarregado de dissipar a energia cinética desenvolvida durante uma queda desde uma altura determinada, amortizável em 4 utilizações e um arnês anti-quedas com um ponto de amarração constituído por bandas, elementos de ajuste e fivelas, colocados e ajustados de forma adequada sobre o corpo de uma pessoa para segurá-la durante uma queda e depois da paragem desta, amortizável em 4 utilizações.
Critérios considerados na determinação do preço da unidade de obra: O preço não inclui o dispositivo de ancoragem para ensamblar o sistema anti-quedas.
Critério de medição de projecto: Número de unidades previstas, segundo Plano de Segurança e Saúde.
Critério de medição de obra: Será medido o número de unidades realmente fornecidas segundo especificações do Plano de Segurança e Saúde.

| Código | Un | Descrição | Rendimento | Preço | Importância |
|---|---|---|---|---|---|
| mt50epd010d | Ud | Conector básico (classe B), EPI de categoria III, segundo EN 362, cumprindo todos os requisitos de segurança segundo a Portaria n.º 1131/93. (material) | 0.25 | 21.71 | 5.428 |
| mt50epd011d | Ud | Dispositivo anti-quedas deslizante sobre linha de ancoragem flexível, EPI de categoria III, segundo EN 353-2, EN 363, EN 364 e EN 365, cumprindo todos os requisitos de segurança segundo a Portaria n.º 1131/93. (material) | 0.25 | 122.92 | 30.730 |
| mt50epd012ad | Ud | Corda de fibra como elemento de amarração, de comprimento fixo, EPI de categoria III, segundo EN 354, cumprindo todos os requisitos de segurança segundo a Portaria n.º 1131/93. (material) | 0.25 | 91.88 | 22.970 |
| mt50epd013d | Ud | Absorvedor de energia, EPI de categoria III, segundo EN 355, cumprindo todos os requisitos de segurança segundo a Portaria n.º 1131/93. (material) | 0.25 | 131.13 | 32.783 |
| mt50epd014d | Ud | Arnês anti-quedas, com um ponto de amarração, EPI de categoria III, segundo EN 361, EN 363, EN 364 e EN 365, cumprindo todos os requisitos de segurança segundo a Portaria n.º 1131/93. (material) | 0.25 | 40.8 | 10.200 |
| % | % | Custos directos complementares | 2 % | 102.111 | 2.042 |
|  |  | Custos directos |  |  | 104.153 |
