# Conjunto de equipamentos de protecção individual

- Propriedade do ficheiro: CYPE Ingenieros S.A.
- Formato: FIEBDC-3/2016
- Programa: Gerador de preços para construção civil. CYPE Ingenieros, S.A.
- Data: 28/03/2024
- Moeda: EUR
- Custos indirectos: 3 %
- IVA: 23 %

## Y Segurança e saúde

### YI Equipamentos de protecção individual

#### YIX Conjunto de equipamentos de protecção individual

**YIX010** Ud Conjunto de equipamentos de protecção individual.
Preço: 1000
Conjunto de equipamentos de protecção individual, necessários para o cumprimento da regulamentação vigente em matéria de Segurança e Saúde no Trabalho.
Critério de medição de projecto: Número de unidades previstas, segundo Plano de Segurança e Saúde.
Critério de medição de obra: Será medido o número de unidades realmente fornecidas segundo especificações do Plano de Segurança e Saúde.

| Código | Un | Descrição | Preço |
|---|---|---|---|
| % | % | Custos directos complementares | 0 |
