# Reposição de material de caixa de primeiros socorros

- Propriedade do ficheiro: CYPE Ingenieros S.A.
- Formato: FIEBDC-3/2016
- Programa: Gerador de preços para construção civil. CYPE Ingenieros, S.A.
- Data: 28/03/2024
- Moeda: EUR
- Custos indirectos: 3 %
- IVA: 23 %

## Y Segurança e saúde

### YM Medicina preventiva e primeiros socorros

#### YMM Material médico

**YMM011** Ud Reposição de material de caixa de primeiros socorros.
Saco de gelo, caixa de pensos rápidos, pacote de algodão, rolo de esparadrapo, caja de analgésico de ácido acetilsalicílico, caixa de analgésico de paracetamol, frasco de água oxigenada, frasco de álcool de 96°, frasco de tintura de iodo para a caixa de primeiros socorros colocada na instalação provisória da obra, durante o decorrer da obra.
Critério de medição de projecto: Número de unidades previstas, segundo Plano de Segurança e Saúde.
Critério de medição de obra: Será medido o número de unidades realmente fornecidas segundo especificações do Plano de Segurança e Saúde.

| Código | Un | Descrição | Rendimento | Preço | Importância |
|---|---|---|---|---|---|
| mt50eca011b | Ud | Saco para gelo, de 250 cm³, para reposição do Kit de primeiros socorros. (material) | 1 | 4.39 | 4.390 |
| mt50eca011e | Ud | Pensos rápidos, em caixas de 120 unidades, para reposição do Kit de primeiros socorros. (material) | 1 | 7.92 | 7.920 |
| mt50eca011f | Ud | Algodão hidrófilo, em pacote de 100 g, para reposição do Kit de primeiros socorros. (material) | 1 | 1.3 | 1.300 |
| mt50eca011g | Ud | Esparadrapo, em rolo de 5 cm de largura e 5 m de comprimento, para reposição do Kit de primeiros socorros. (material) | 1 | 5.4 | 5.400 |
| mt50eca011i | Ud | Analgésico de ácido acetilsalicílico, em caixa de 20 comprimidos, para reposição do Kit de primeiros socorros. (material) | 1 | 1.8 | 1.800 |
| mt50eca011j | Ud | Analgésico de paracetamol, em caixa de 20 comprimidos, para reposição do Kit de primeiros socorros. (material) | 1 | 2.02 | 2.020 |
| mt50eca011l | Ud | Frasco de água oxigenada, de 250 cm³, para reposição do Kit de primeiros socorros. (material) | 1 | 2.45 | 2.450 |
| mt50eca011m | Ud | Frasco de álcool de 96°, de 250 cm³, para reposição do Kit de primeiros socorros. (material) | 1 | 1.94 | 1.940 |
| mt50eca011n | Ud | Frasco de tintura de iodo, de 100 cm³, para reposição do Kit de primeiros socorros. (material) | 1 | 3.53 | 3.530 |
| % | % | Custos directos complementares | 2 % | 30.750 | 0.615 |
|  |  | Custos directos |  |  | 31.365 |
