# Acessórios em local ou instalação provisória para vestiários e/ou WC's de serviço

- Propriedade do ficheiro: CYPE Ingenieros S.A.
- Formato: FIEBDC-3/2016
- Programa: Gerador de preços para construção civil. CYPE Ingenieros, S.A.
- Data: 28/03/2024
- Moeda: EUR
- Custos indirectos: 3 %
- IVA: 23 %

## Y Segurança e saúde

### YP Instalações provisórias de higiene e bem-estar

#### YPM Mobiliário e equipamento

**YPM010** Ud Acessórios em local ou instalação provisória para vestiários e/ou WC's de serviço.
Cacifo individual (amortizável em 3 utilizações), cabide, banco para 5 pessoas (amortizável em 2 utilizações), espelho, porta-rolos (amortizável em 3 utilizações), saboneteira (amortizável em 3 utilizações) em local ou instalação provisória da obra para vestiários e/ou WC's de serviço. Inclusive montagem e instalação.
Inclui: Colocação e fixação dos elementos.
Critério de medição de projecto: Número de unidades previstas, segundo Plano de Segurança e Saúde.
Critério de medição de obra: Medir-se-á o número de unidades realmente colocadas segundo especificações do Plano de Segurança e Saúde.

| Código | Un | Descrição | Rendimento | Preço | Importância |
|---|---|---|---|---|---|
| mt50mca050 | Ud | Armário metálico individual com chave para roupa e calçado. (material) | 0.33 | 108.84 | 35.917 |
| mt50mca010a | Ud | Cabide para vestiários e/ou WC's de serviço. (material) | 1 | 9.35 | 9.350 |
| mt50mca070 | Ud | Banco de madeira para 5 pessoas. (material) | 0.5 | 128.52 | 64.260 |
| mt50mca010b | Ud | Espelho para vestiários e/ou WC's de serviço. (material) | 1 | 17.14 | 17.140 |
| mt50mca020a | Ud | Porta-rolos industrial de aço inoxidável. (material) | 0.33 | 38.07 | 12.563 |
| mt50mca020b | Ud | Saboneteira industrial de aço inoxidável. (material) | 0.33 | 36.4 | 12.012 |
| mo120 | h | Operário Segurança e Saúde. (mão de obra) | 0.5 | 21.45 | 10.725 |
| % | % | Custos directos complementares | 2 % | 161.967 | 3.239 |
|  |  | Custos directos |  |  | 165.206 |
